# Demolición de antepecho de concreto reforzado

- Propiedad del archivo: CYPE INGENIEROS, S.A.
- Formato: FIEBDC-3/2002
- Ámbito geográfico: Honduras
- Divisa: HNL
- Costes indirectos: 3.00 %
- Gastos generales: 13.00 %
- Beneficio industrial: 6.00 %
- IVA: 15.00 %

## D Demoliciones

### DF Fachadas

#### DFD Defensas de exteriores

**DFD011** m Demolición de antepecho de concreto reforzado.
Demolición de antepecho de 1,25 m de altura y 0,2 m de espesor, de concreto reforzado, con martillo neumático y equipo de oxicorte, sin deteriorar los elementos constructivos contiguos, y carga manual sobre camión o contenedor.
Incluye: Demolición del elemento. Corte de las armaduras. Fragmentación de los escombros en piezas manejables. Retirada y acopio de escombros. Limpieza de los restos de obra. Carga manual de escombros sobre camión o contenedor.
Criterio de medición de proyecto: Longitud medida según documentación gráfica de Proyecto.
Criterio de medición de obra: Se medirá la longitud realmente demolida según especificaciones de Proyecto.

| Código | Ud | Descripción | Rendimiento | Precio | Importe |
|---|---|---|---|---|---|
| mq05mai030 | h | Martillo neumático. (maquinaria) | 0.464 | 101.07 | 46.90 |
| mq05pdm010a | h | Compresor portátil eléctrico 2 m³/min de caudal. (maquinaria) | 0.232 | 94.38 | 21.90 |
| mq08sol010 | h | Equipo de oxicorte, con acetileno como combustible y oxígeno como comburente. (maquinaria) | 0.139 | 182.58 | 25.38 |
| mo112 | h | Peón especializado de albañilería. (mano de obra) | 0.816 | 83.48 | 68.12 |
| mo019 | h | Soldador. (mano de obra) | 0.163 | 115.53 | 18.83 |
| mo113 | h | Peón de albañilería. (mano de obra) | 0.272 | 82.13 | 22.34 |
| % | % | Herramienta menor | 2 % | 203.47 | 4.07 |
|  |  | Costes directos |  |  | 207.54 |
