# Apertura de hueco en hoja exterior de fachada, de mampostería vista

- Propiedad del archivo: CYPE INGENIEROS, S.A.
- Formato: FIEBDC-3/2002
- Ámbito geográfico: Honduras
- Divisa: HNL
- Costes indirectos: 3.00 %
- Gastos generales: 13.00 %
- Beneficio industrial: 6.00 %
- IVA: 15.00 %

## D Demoliciones

### DF Fachadas

#### DFF Mamposterías

**DFF011** m² Apertura de hueco en hoja exterior de fachada, de mampostería vista.
Apertura de hueco para posterior colocación de la carpintería, en hoja exterior de cerramiento de fachada, de mampostería armada, vista, formada por bloque de concreto de 20 cm de espesor, con medios manuales, sin afectar a la estabilidad de la hoja o de los elementos constructivos contiguos, y carga manual sobre camión o contenedor.
Criterio de valoración económica: El precio incluye el corte previo del contorno del hueco, pero no incluye el montaje y desmontaje del apeo del hueco ni la colocación de dinteles.
Incluye: Replanteo del hueco en el paramento. Corte previo del contorno del hueco. Demolición del elemento. Fragmentación de los escombros en piezas manejables. Retirada y acopio de escombros. Limpieza de los restos de obra. Carga manual de escombros sobre camión o contenedor.
Criterio de medición de proyecto: Superficie medida según documentación gráfica de Proyecto.
Criterio de medición de obra: Se medirá la superficie realmente demolida según especificaciones de Proyecto.

| Código | Ud | Descripción | Rendimiento | Precio | Importe |
|---|---|---|---|---|---|
| op00amo010 |  | Amoladora o radial. | 1.000 | 0.00 | 0.00 |
| mo113 | h | Peón de albañilería. (mano de obra) | 0.748 | 82.13 | 61.43 |
| % | % | Herramienta menor | 2 % | 61.43 | 1.23 |
|  |  | Costes directos |  |  | 62.66 |
