# Demolición de cerramiento de fachada de paneles prefabricados de concreto

- Propiedad del archivo: CYPE INGENIEROS, S.A.
- Formato: FIEBDC-3/2002
- Ámbito geográfico: Honduras
- Divisa: HNL
- Costes indirectos: 3.00 %
- Gastos generales: 13.00 %
- Beneficio industrial: 6.00 %
- IVA: 15.00 %

## D Demoliciones

### DF Fachadas

#### DFP Pesadas

**DFP010** m² Demolición de cerramiento de fachada de paneles prefabricados de concreto.
Demolición de cerramiento de fachada formado por paneles prefabricados de concreto de hasta 20 cm de espesor, dispuestos en posición horizontal, con medios mecánicos, sin deteriorar los elementos constructivos a los que están sujetos, y carga mecánica sobre camión o contenedor.
Incluye: Demolición del elemento. Fragmentación de los escombros en piezas manejables. Retirada y acopio de escombros. Limpieza de los restos de obra. Carga mecánica de escombros sobre camión o contenedor.
Criterio de medición de proyecto: Superficie medida según documentación gráfica de Proyecto.
Criterio de medición de obra: Se medirá la superficie realmente demolida según especificaciones de Proyecto.

| Código | Ud | Descripción | Rendimiento | Precio | Importe |
|---|---|---|---|---|---|
| mq05mai030 | h | Martillo neumático. (maquinaria) | 0.290 | 101.35 | 29.39 |
| mq05pdm110 | h | Compresor portátil diesel media presión 10 m³/min. (maquinaria) | 0.145 | 171.89 | 24.92 |
| mq01pan010a | h | Pala cargadora sobre neumáticos de 120 kW/1,9 m³. (maquinaria) | 0.002 | 999.32 | 2.00 |
| mq07gte010f | h | Grúa autopropulsada de brazo telescópico con una capacidad de elevación de 60 t y 58 m de altura máxima de trabajo. (maquinaria) | 0.058 | 2806.93 | 162.80 |
| mq08sol010 | h | Equipo de oxicorte, con acetileno como combustible y oxígeno como comburente. (maquinaria) | 0.058 | 183.07 | 10.62 |
| mo019 | h | Soldador. (mano de obra) | 0.068 | 117.04 | 7.96 |
| mo112 | h | Peón especializado de albañilería. (mano de obra) | 0.136 | 84.56 | 11.50 |
| mo113 | h | Peón de albañilería. (mano de obra) | 0.340 | 83.20 | 28.29 |
| % | % | Herramienta menor | 2 % | 277.48 | 5.55 |
|  |  | Costes directos |  |  | 283.03 |
