# Demolición de revestimiento de frente de losa

- Propiedad del archivo: CYPE INGENIEROS, S.A.
- Formato: FIEBDC-3/2002
- Ámbito geográfico: Honduras
- Divisa: HNL
- Costes indirectos: 3.00 %
- Gastos generales: 13.00 %
- Beneficio industrial: 6.00 %
- IVA: 15.00 %

## D Demoliciones

### DH Remates

#### DHE De exteriores

**DHE050** m Demolición de revestimiento de frente de losa.
Demolición de revestimiento de frente de losa, de piedra artificial, con medios manuales, sin deteriorar los elementos constructivos contiguos, y carga manual sobre camión o contenedor.
Incluye: Demolición del elemento. Fragmentación de los escombros en piezas manejables. Retirada y acopio de escombros. Limpieza de los restos de obra. Carga manual de escombros sobre camión o contenedor.
Criterio de medición de proyecto: Longitud medida según documentación gráfica de Proyecto.
Criterio de medición de obra: Se medirá la longitud realmente demolida según especificaciones de Proyecto.

| Código | Ud | Descripción | Rendimiento | Precio | Importe |
|---|---|---|---|---|---|
| mo020 | h | Albañil. (mano de obra) | 0.222 | 114.04 | 25.32 |
| mo113 | h | Peón de albañilería. (mano de obra) | 0.222 | 82.13 | 18.23 |
| % | % | Herramienta menor | 2 % | 43.55 | 0.87 |
|  |  | Costes directos |  |  | 44.42 |
