# Demolición de batiente

- Propiedad del archivo: CYPE INGENIEROS, S.A.
- Formato: FIEBDC-3/2002
- Ámbito geográfico: Honduras
- Divisa: HNL
- Costes indirectos: 3.00 %
- Gastos generales: 13.00 %
- Beneficio industrial: 6.00 %
- IVA: 15.00 %

## D Demoliciones

### DH Remates

#### DHE De exteriores

**DHE100** m Demolición de batiente.
Levantado de batiente prefabricado de concreto situado entre las jambas del hueco cubriendo los alféizares y picado del material de agarre adherido a su superficie, con medios manuales y recuperación, acopio y colocación del material en el mismo emplazamiento, sin deteriorar los elementos constructivos contiguos, y carga manual sobre camión o contenedor.
Incluye: Levantado del elemento. Clasificación y etiquetado. Acopio de los materiales a reutilizar. Reposición del elemento. Retirada y acopio de los restos de obra. Limpieza de los restos de obra. Carga manual de los restos de obra sobre camión o contenedor.
Criterio de medición de proyecto: Longitud medida según documentación gráfica de Proyecto.
Criterio de medición de obra: Se medirá la longitud realmente demolida según especificaciones de Proyecto.

| Código | Ud | Descripción | Rendimiento | Precio | Importe |
|---|---|---|---|---|---|
| mt08aaa010a | m³ | Agua. (material) | 0.006 | 38.17 | 0.23 |
| mt01arg005a | t | Arena de cantera, para mortero mezclado en obra. (material) | 0.009 | 514.67 | 4.63 |
| mt08cem000i | kg | Cemento gris en sacos. (material) | 2.280 | 4.15 | 9.46 |
| mt08adt010 | kg | Aditivo hidrófugo para impermeabilización de morteros u concretos. (material) | 0.046 | 30.54 | 1.40 |
| mt09lec010b | m³ | Lechada de cemento blanco BL 22,5 X. (material) | 0.001 | 4615.51 | 4.62 |
| mt09mcr235 | kg | Mortero de juntas para prefabricados de concreto y piedra artificial, compuesto de cemento, agregados, pigmentos y aditivos especiales. (material) | 0.038 | 60.96 | 2.32 |
| mt28pcs010a | l | Protector hidrófugo en base acuosa, incoloro, autolimpiable, repelente del agua y la suciedad, para tratamiento superficial hidrofugante, para aplicar con brocha sobre superficies de piedra natural o piedra artificial. (material) | 0.100 | 272.54 | 27.25 |
| mq06hor010 | h | Mezcladora de concreto eléctrica con una capacidad de amasado de 160 l. (maquinaria) | 0.017 | 76.31 | 1.30 |
| mo020 | h | Albañil. (mano de obra) | 0.534 | 114.04 | 60.90 |
| mo113 | h | Peón de albañilería. (mano de obra) | 0.300 | 82.13 | 24.64 |
| % | % | Herramienta menor | 2 % | 136.75 | 2.74 |
|  |  | Costes directos |  |  | 139.49 |
