# Demolición de batiente

- Propiedad del archivo: CYPE INGENIEROS, S.A.
- Formato: FIEBDC-3/2002
- Ámbito geográfico: Honduras
- Divisa: HNL
- Costes indirectos: 3.00 %
- Gastos generales: 13.00 %
- Beneficio industrial: 6.00 %
- IVA: 15.00 %

## D Demoliciones

### DH Remates

#### DHE De exteriores

**DHE100** m Demolición de batiente.
Levantado de batiente metálico situado entre las jambas del hueco cubriendo los alféizares y picado del material de agarre adherido a su superficie, con medios manuales y recuperación, acopio y colocación del material en el mismo emplazamiento, sin deteriorar los elementos constructivos contiguos, y carga manual sobre camión o contenedor.
Incluye: Levantado del elemento. Clasificación y etiquetado. Acopio de los materiales a reutilizar. Reposición del elemento. Retirada y acopio de los restos de obra. Limpieza de los restos de obra. Carga manual de los restos de obra sobre camión o contenedor.
Criterio de medición de proyecto: Longitud medida según documentación gráfica de Proyecto.
Criterio de medición de obra: Se medirá la longitud realmente desmontada según especificaciones de Proyecto.

| Código | Ud | Descripción | Rendimiento | Precio | Importe |
|---|---|---|---|---|---|
| mt08aaa010a | m³ | Agua. (material) | 0.006 | 38.17 | 0.23 |
| mt01arg005a | t | Arena de cantera, para mortero mezclado en obra. (material) | 0.012 | 514.67 | 6.18 |
| mt08cem000i | kg | Cemento gris en sacos. (material) | 3.600 | 4.15 | 14.94 |
| mt08adt010 | kg | Aditivo hidrófugo para impermeabilización de morteros u concretos. (material) | 0.072 | 30.54 | 2.20 |
| mt20wwa010 | kg | Adhesivo resina epoxi. (material) | 0.360 | 177.94 | 64.06 |
| mt20wwa020 | m | Sellado con silicona neutra, de 7 mm de espesor medio. (material) | 2.800 | 30.22 | 84.62 |
| mt20wwa021 | m | Sellado con adhesivo en frío especial para metales. (material) | 2.800 | 36.63 | 102.56 |
| mq06hor010 | h | Mezcladora de concreto eléctrica con una capacidad de amasado de 160 l. (maquinaria) | 0.018 | 76.31 | 1.37 |
| mo020 | h | Albañil. (mano de obra) | 0.547 | 114.04 | 62.38 |
| mo113 | h | Peón de albañilería. (mano de obra) | 0.335 | 82.13 | 27.51 |
| % | % | Herramienta menor | 2 % | 366.05 | 7.32 |
|  |  | Costes directos |  |  | 373.37 |
