# Desmontaje de grupo de presión de agua contra incendios

- Propiedad del archivo: CYPE INGENIEROS, S.A.
- Formato: FIEBDC-3/2002
- Ámbito geográfico: Honduras
- Divisa: HNL
- Costes indirectos: 3.00 %
- Gastos generales: 13.00 %
- Beneficio industrial: 6.00 %
- IVA: 15.00 %

## D Demoliciones

### DI Instalaciones

#### DIO Contra incendios

**DIO101** Ud Desmontaje de grupo de presión de agua contra incendios.
Desmontaje de grupo de presión de agua contra incendios de más de 500 kg de peso, con medios manuales y mecánicos, y recuperación del material para su posterior ubicación en otro emplazamiento, siendo el orden de ejecución del proceso inverso al de su instalación, sin deteriorar los elementos constructivos a los que pueda estar sujeto, y carga manual y mecánica sobre camión o contenedor.
Criterio de valoración económica: El precio incluye el desmontaje de los accesorios y de los elementos de fijación.
Incluye: Desmontaje del elemento. Obturación de las conducciones conectadas al elemento. Clasificación y etiquetado. Acopio de los materiales a reutilizar. Carga manual y mecánica del material a reutilizar sobre camión. Retirada y acopio de los restos de obra. Limpieza de los restos de obra. Carga manual y mecánica de los restos de obra sobre camión o contenedor.
Criterio de medición de proyecto: Número de unidades previstas, según documentación gráfica de Proyecto.
Criterio de medición de obra: Se medirá el número de unidades realmente desmontadas según especificaciones de Proyecto.

| Código | Ud | Descripción | Rendimiento | Precio | Importe |
|---|---|---|---|---|---|
| mq04cag010a | h | Camión con grúa de hasta 6 t. (maquinaria) | 2.087 | 1225.01 | 2556.60 |
| mo008 | h | Fontanero. (mano de obra) | 0.723 | 117.18 | 84.72 |
| mo107 | h | Ayudante de fontanero. (mano de obra) | 4.821 | 85.08 | 410.17 |
| % | % | Herramienta menor | 2 % | 3051.49 | 61.03 |
|  |  | Costes directos |  |  | 3112.52 |
