# Demolición de buzón de inspección

- Propiedad del archivo: CYPE INGENIEROS, S.A.
- Formato: FIEBDC-3/2002
- Ámbito geográfico: Honduras
- Divisa: HNL
- Costes indirectos: 3.00 %
- Gastos generales: 13.00 %
- Beneficio industrial: 6.00 %
- IVA: 15.00 %

## D Demoliciones

### DI Instalaciones

#### DIS Salubridad

**DIS014** m Demolición de buzón de inspección.
Demolición de buzón de inspección de obra de mampostería, de 80 cm de diámetro, con martillo neumático, sin deteriorar los ramales colectores que pudieran enlazar con el buzón, y carga manual sobre camión o contenedor.
Criterio de valoración económica: El precio incluye la demolición de la solera de apoyo.
Incluye: Demolición del elemento. Fragmentación de los escombros en piezas manejables. Retirada y acopio de escombros. Limpieza de los restos de obra. Carga manual de escombros sobre camión o contenedor.
Criterio de medición de proyecto: Longitud medida según documentación gráfica de Proyecto.
Criterio de medición de obra: Se medirá la longitud realmente demolida según especificaciones de Proyecto.

| Código | Ud | Descripción | Rendimiento | Precio | Importe |
|---|---|---|---|---|---|
| mq05mai030 | h | Martillo neumático. (maquinaria) | 0.927 | 101.35 | 93.95 |
| mq05pdm110 | h | Compresor portátil diesel media presión 10 m³/min. (maquinaria) | 0.464 | 171.89 | 79.76 |
| mo112 | h | Peón especializado de albañilería. (mano de obra) | 1.071 | 84.56 | 90.56 |
| mo113 | h | Peón de albañilería. (mano de obra) | 1.152 | 83.20 | 95.85 |
| % | % | Herramienta menor | 2 % | 360.12 | 7.20 |
|  |  | Costes directos |  |  | 367.32 |
