# Desmontaje de montavehículos

- Propiedad del archivo: CYPE INGENIEROS, S.A.
- Formato: FIEBDC-3/2002
- Ámbito geográfico: Honduras
- Divisa: HNL
- Costes indirectos: 3.00 %
- Gastos generales: 13.00 %
- Beneficio industrial: 6.00 %
- IVA: 15.00 %

## D Demoliciones

### DI Instalaciones

#### DIT Transporte

**DIT020** Ud Desmontaje de montavehículos.
Desmontaje de montavehículos hidráulico, para 2 detenidas (3 m), compuesto de puertas interiores, puertas exteriores, ganchos de fijación, lámparas de alumbrado del hueco, pasacables, grupo tractor, amortiguadores de foso, limitador de velocidad y paracaídas, cuadro y cable de maniobra, recorrido de guías y pistón, selector de detenidas, botoneras de piso, chasis de cabina y contrapeso y sistemas de seguridad; con medios manuales, y carga manual sobre camión o contenedor.
Criterio de valoración económica: El precio incluye el desmontaje de la instalación eléctrica.
Incluye: Desmontaje de la instalación eléctrica. Desmontaje del elemento. Retirada y acopio del material desmontado. Limpieza de los restos de obra. Carga manual del material desmontado y restos de obra sobre camión o contenedor.
Criterio de medición de proyecto: Número de unidades previstas, según documentación gráfica de Proyecto.
Criterio de medición de obra: Se medirá el número de unidades realmente desmontadas según especificaciones de Proyecto.

| Código | Ud | Descripción | Rendimiento | Precio | Importe |
|---|---|---|---|---|---|
| mo020 | h | Albañil. (mano de obra) | 33.481 | 115.52 | 3867.73 |
| mo113 | h | Peón de albañilería. (mano de obra) | 33.481 | 83.20 | 2785.62 |
| mo018 | h | Fierrero. (mano de obra) | 33.481 | 117.04 | 3918.62 |
| mo059 | h | Ayudante de fierrero. (mano de obra) | 33.481 | 86.52 | 2896.78 |
| % | % | Herramienta menor | 2 % | 13468.75 | 269.38 |
|  |  | Costes directos |  |  | 13738.13 |
