# Demolición de vereda de baldosas de piedra natural

- Propiedad del archivo: CYPE INGENIEROS, S.A.
- Formato: FIEBDC-3/2002
- Ámbito geográfico: Honduras
- Divisa: HNL
- Costes indirectos: 3.00 %
- Gastos generales: 13.00 %
- Beneficio industrial: 6.00 %
- IVA: 15.00 %

## D Demoliciones

### DM Firmes y pavimentos

#### DMX Pistas y veredas

**DMX070** m² Demolición de vereda de baldosas de piedra natural.
Demolición de vereda de baldosas de piedra natural, con martillo neumático, y carga manual sobre camión o contenedor.
Criterio de valoración económica: El precio incluye el picado del material de agarre, pero no incluye la demolición de la base soporte.
Incluye: Demolición del elemento. Fragmentación de los escombros en piezas manejables. Retirada y acopio de escombros. Limpieza de los restos de obra. Carga manual de escombros sobre camión o contenedor.
Criterio de medición de proyecto: Superficie medida según documentación gráfica de Proyecto.
Criterio de medición de obra: Se medirá la superficie realmente demolida según especificaciones de Proyecto.

| Código | Ud | Descripción | Rendimiento | Precio | Importe |
|---|---|---|---|---|---|
| mq05mai030 | h | Martillo neumático. (maquinaria) | 0.243 | 101.35 | 24.63 |
| mq05pdm010a | h | Compresor portátil eléctrico 2 m³/min de caudal. (maquinaria) | 0.122 | 94.64 | 11.55 |
| mo112 | h | Peón especializado de albañilería. (mano de obra) | 0.140 | 88.28 | 12.36 |
| mo113 | h | Peón de albañilería. (mano de obra) | 0.263 | 86.84 | 22.84 |
| % | % | Herramienta menor | 2 % | 71.38 | 1.43 |
|  |  | Costes directos |  |  | 72.81 |
