# Levantado de baranda metálica en escalera

- Propiedad del archivo: CYPE INGENIEROS, S.A.
- Formato: FIEBDC-3/2002
- Ámbito geográfico: Honduras
- Divisa: HNL
- Costes indirectos: 3.00 %
- Gastos generales: 13.00 %
- Beneficio industrial: 6.00 %
- IVA: 15.00 %

## D Demoliciones

### DP Muros interiores

#### DPD Defensas

**DPD010** m Levantado de baranda metálica en escalera.
Levantado con medios manuales y equipo de oxicorte, de baranda metálica en forma recta, de 100 cm de altura, situada en escalera y fijada, sin deteriorar los elementos constructivos a los que está sujeta, y carga manual sobre camión o contenedor.
Criterio de valoración económica: El precio incluye el desmontaje de los accesorios y de los elementos de fijación.
Incluye: Levantado del elemento. Retirada y acopio del material levantado. Limpieza de los restos de obra. Carga manual del material levantado y restos de obra sobre camión o contenedor.
Criterio de medición de proyecto: Longitud medida según documentación gráfica de Proyecto.
Criterio de medición de obra: Se medirá la longitud realmente desmontada según especificaciones de Proyecto.

| Código | Ud | Descripción | Rendimiento | Precio | Importe |
|---|---|---|---|---|---|
| mq08sol010 | h | Equipo de oxicorte, con acetileno como combustible y oxígeno como comburente. (maquinaria) | 0.130 | 183.07 | 23.80 |
| mo019 | h | Soldador. (mano de obra) | 0.152 | 117.04 | 17.79 |
| mo113 | h | Peón de albañilería. (mano de obra) | 0.304 | 83.20 | 25.29 |
| % | % | Herramienta menor | 2 % | 66.88 | 1.34 |
|  |  | Costes directos |  |  | 68.22 |
