# Demolición de piso de terrazo "in situ"

- Propiedad del archivo: CYPE INGENIEROS, S.A.
- Formato: FIEBDC-3/2002
- Ámbito geográfico: Honduras
- Divisa: HNL
- Costes indirectos: 3.00 %
- Gastos generales: 13.00 %
- Beneficio industrial: 6.00 %
- IVA: 15.00 %

## D Demoliciones

### DR Revestimientos y trasdosados

#### DRS Suelos y pavimentos

**DRS017** m² Demolición de piso de terrazo "in situ".
Demolición de piso existente en el interior del edificio, de terrazo "in situ", con martillo neumático, sin deteriorar los elementos constructivos contiguos, y carga manual sobre camión o contenedor.
Incluye: Demolición del elemento. Fragmentación de los escombros en piezas manejables. Retirada y acopio de escombros. Limpieza de los restos de obra. Carga manual de escombros sobre camión o contenedor.
Criterio de medición de proyecto: Superficie medida según documentación gráfica de Proyecto.
Criterio de medición de obra: Se medirá la superficie realmente demolida según especificaciones de Proyecto.

| Código | Ud | Descripción | Rendimiento | Precio | Importe |
|---|---|---|---|---|---|
| mq05mai030 | h | Martillo neumático. (maquinaria) | 0.174 | 101.07 | 17.59 |
| mq05pdm010a | h | Compresor portátil eléctrico 2 m³/min de caudal. (maquinaria) | 0.174 | 94.38 | 16.42 |
| mo112 | h | Peón especializado de albañilería. (mano de obra) | 0.202 | 83.48 | 16.86 |
| mo113 | h | Peón de albañilería. (mano de obra) | 0.135 | 82.13 | 11.09 |
| % | % | Herramienta menor | 2 % | 61.96 | 1.24 |
|  |  | Costes directos |  |  | 63.20 |
