# Desmontaje de farola

- Propiedad del archivo: CYPE INGENIEROS, S.A.
- Formato: FIEBDC-3/2002
- Ámbito geográfico: Honduras
- Divisa: HNL
- Costes indirectos: 3.00 %
- Gastos generales: 13.00 %
- Beneficio industrial: 6.00 %
- IVA: 15.00 %

## D Demoliciones

### DU Urbanización interior del terreno

#### DUI Iluminación exterior

**DUI030** Ud Desmontaje de farola.
Desmontaje de farola con columna de aluminio, de entre 4 y 6 m de altura, y carga manual sobre camión o contenedor.
Criterio de valoración económica: El precio incluye el desmontaje de los accesorios y de los elementos de fijación, pero no incluye la demolición de la cimentación.
Incluye: Desmontaje del elemento. Fragmentación del material desmontado en piezas manejables. Retirada y acopio del material desmontado. Limpieza de los restos de obra. Carga manual del material desmontado y restos de obra sobre camión o contenedor.
Criterio de medición de proyecto: Número de unidades previstas, según documentación gráfica de Proyecto.
Criterio de medición de obra: Se medirá el número de unidades realmente desmontadas según especificaciones de Proyecto.

| Código | Ud | Descripción | Rendimiento | Precio | Importe |
|---|---|---|---|---|---|
| mq04cag010a | h | Camión con grúa de hasta 6 t. (maquinaria) | 0.580 | 1225.01 | 710.51 |
| mo003 | h | Electricista. (mano de obra) | 0.134 | 117.18 | 15.70 |
| mo102 | h | Ayudante de electricista. (mano de obra) | 0.134 | 85.08 | 11.40 |
| mo112 | h | Peón especializado de albañilería. (mano de obra) | 0.570 | 83.48 | 47.58 |
| mo113 | h | Peón de albañilería. (mano de obra) | 0.142 | 82.13 | 11.66 |
| % | % | Herramienta menor | 2 % | 796.85 | 15.94 |
|  |  | Costes directos |  |  | 812.79 |
