# Desmontaje de farola

- Propiedad del archivo: CYPE INGENIEROS, S.A.
- Formato: FIEBDC-3/2002
- Ámbito geográfico: Honduras
- Divisa: HNL
- Costes indirectos: 3.00 %
- Gastos generales: 13.00 %
- Beneficio industrial: 6.00 %
- IVA: 15.00 %

## D Demoliciones

### DU Urbanización interior del terreno

#### DUI Iluminación exterior

**DUI030** Ud Desmontaje de farola.
Desmontaje de farola con columna de aluminio, de hasta 4 m de altura, con recuperación del material para su posterior ubicación en otro emplazamiento, siendo el orden de ejecución del proceso inverso al de su instalación, y carga manual sobre camión o contenedor.
Criterio de valoración económica: El precio incluye el desmontaje de los accesorios y de los elementos de fijación, pero no incluye la demolición de la cimentación.
Incluye: Desmontaje del elemento. Clasificación y etiquetado. Acopio de los materiales a reutilizar. Carga manual del material a reutilizar sobre camión. Retirada y acopio de los restos de obra. Limpieza de los restos de obra. Carga manual de los restos de obra sobre camión o contenedor.
Criterio de medición de proyecto: Número de unidades previstas, según documentación gráfica de Proyecto.
Criterio de medición de obra: Se medirá el número de unidades realmente desmontadas según especificaciones de Proyecto.

| Código | Ud | Descripción | Rendimiento | Precio | Importe |
|---|---|---|---|---|---|
| mq04cag010a | h | Camión con grúa de hasta 6 t. (maquinaria) | 0.464 | 1225.01 | 568.40 |
| mo003 | h | Electricista. (mano de obra) | 0.134 | 117.18 | 15.70 |
| mo102 | h | Ayudante de electricista. (mano de obra) | 0.134 | 85.08 | 11.40 |
| mo112 | h | Peón especializado de albañilería. (mano de obra) | 0.445 | 83.48 | 37.15 |
| mo113 | h | Peón de albañilería. (mano de obra) | 0.111 | 82.13 | 9.12 |
| % | % | Herramienta menor | 2 % | 641.77 | 12.84 |
|  |  | Costes directos |  |  | 654.61 |
