# Reparación de fisuras en estructura de mampostería de ladrillo cerámico, con mortero

- Propiedad del archivo: CYPE INGENIEROS, S.A.
- Formato: FIEBDC-3/2002
- Ámbito geográfico: Honduras
- Divisa: HNL
- Costes indirectos: 3.00 %
- Gastos generales: 13.00 %
- Beneficio industrial: 6.00 %
- IVA: 15.00 %

## E Estructuras

### EF Mampostería

#### EFY Reparaciones

**EFY010** m² Reparación de fisuras en estructura de mampostería de ladrillo cerámico, con mortero.
Reparación de fisuras en estructura de mampostería de ladrillo cerámico mediante el sellado de juntas y fisuras con mortero bastardo de cemento CEM II/A-P 32,5 R, cal y arena; confeccionado en obra.
Incluye: Limpieza y preparación de la zona a tratar. Repicado y saneado en elementos inestables. Limpieza de juntas. Sellado de juntas y fisuras con mortero. Retirada y acopio de escombros. Carga manual de escombros sobre camión o contenedor.
Criterio de medición de proyecto: Superficie medida según documentación gráfica de Proyecto.
Criterio de medición de obra: Se medirá la superficie realmente ejecutada según especificaciones de Proyecto.

| Código | Ud | Descripción | Rendimiento | Precio | Importe |
|---|---|---|---|---|---|
| mt09mor020a | m³ | Mortero bastardo de cemento CEM II/A-P 32,5 R, cal y arena, tipo M-2,5, confeccionado en obra con 200 kg/m³ de cemento y una proporción en volumen 1:2:10. (material) | 0.006 | 3562.30 | 21.37 |
| mo020 | h | Albañil. (mano de obra) | 0.405 | 115.52 | 46.79 |
| mo113 | h | Peón de albañilería. (mano de obra) | 0.405 | 83.20 | 33.70 |
| % | % | Herramienta menor | 2 % | 101.86 | 2.04 |
|  |  | Costes directos |  |  | 103.90 |
