# Refuerzo de columna de concreto reforzado, mediante recrecido con concreto reforzado

- Propiedad del archivo: CYPE INGENIEROS, S.A.
- Formato: FIEBDC-3/2002
- Ámbito geográfico: Honduras
- Divisa: HNL
- Costes indirectos: 3.00 %
- Gastos generales: 13.00 %
- Beneficio industrial: 6.00 %
- IVA: 15.00 %

## E Estructuras

### EH Concreto reforzado

#### EHH Refuerzos con concreto

**EHH010** m Refuerzo de columna de concreto reforzado, mediante recrecido con concreto reforzado.
Refuerzo de columna de concreto reforzado de 30x30 cm, mediante recrecido de 10 cm de espesor en todas sus caras, con concreto reforzado, realizado con concreto f'c=210 kg/cm² (3000 psi), clase de exposición F0 S0 P0 C0, tamaño máximo del agregado 12,5 mm, consistencia blanda, premezclado, y fundido con bomba, y acero Grado 60 (fy=4200 kg/cm²), con una cuantía de 120 kg/m³, unión directa mediante adhesivo; fundido con medios manuales desde la losa de la planta superior por orificios practicados previamente; previa aplicación de una capa continua de adhesivo tixotrópico de dos componentes a base de resina epoxi, sobre la superficie del concreto endurecido.
Criterio de valoración económica: El precio incluye el montaje y remoción del sistema de encofrado y el corte, doblado y montaje de la armadura en el lugar definitivo de su colocación en obra.
Incluye: Limpieza de la superficie de concreto. Realización de los orificios para el fundido del concreto. Colocación de las armaduras de refuerzo. Aplicación del adhesivo. Montaje del sistema de encofrado. Fundido del concreto. Remoción del sistema de encofrado. Limpieza de los restos.
Criterio de medición de proyecto: Longitud medida a ejes, según documentación gráfica de Proyecto.
Criterio de medición de obra: Se medirá, a ejes, la longitud realmente ejecutada según especificaciones de Proyecto.

| Código | Ud | Descripción | Rendimiento | Precio | Importe |
|---|---|---|---|---|---|
| mt09reh120a | kg | Adhesivo tixotrópico de dos componentes a base de resina epoxi, para la correcta unión entre el concreto fresco y el concreto endurecido o para mejorar la adherencia del concreto endurecido y el acero. (material) | 1.800 | 286.82 | 516.28 |
| mt10haf110adc | m³ | Concreto f'c=210 kg/cm² (3000 psi), clase de exposición F0 S0 P0 C0, tamaño máximo del agregado 12,5 mm, consistencia blanda, premezclado, según ACI 318. (material) | 0.168 | 2827.77 | 475.07 |
| mt07aco110g | kg | Acero en varillas corrugadas, Grado 60 (fy=4200 kg/cm²), de varios diámetros, según ASTM A 615. (material) | 19.584 | 23.59 | 461.99 |
| mt08var050 | kg | Alambre galvanizado para atar, de 1,30 mm de diámetro. (material) | 0.134 | 38.17 | 5.11 |
| mt08eup010b | m² | Lámina metálica de 50x50 cm, para encofrado de columnas de concreto reforzado de sección rectangular o cuadrada, de hasta 3 m de altura, incluso accesorios de montaje. (material) | 0.024 | 1221.52 | 29.32 |
| mq06bhe010 | h | Camión bomba estacionado en obra, para bombeo de concreto. (maquinaria) | 0.008 | 4211.37 | 33.69 |
| op00ciz020 |  | Cizalla para acero en varillas corrugadas. | 1.000 | 0.00 | 0.00 |
| op00ata010 |  | Atadora de armadura. | 1.000 | 0.00 | 0.00 |
| au00auh040 |  | Vibrador de concreto, eléctrico. | 1.000 | 0.00 | 0.00 |
| mo043 | h | Armador de hierro. (mano de obra) | 0.187 | 118.68 | 22.19 |
| mo090 | h | Ayudante de armador de hierro. (mano de obra) | 0.207 | 88.65 | 18.35 |
| mo045 | h | Armador, en trabajos de colocación del concreto. (mano de obra) | 1.206 | 118.68 | 143.13 |
| mo092 | h | Ayudante de armador, en trabajos de colocación del concreto. (mano de obra) | 0.679 | 88.65 | 60.19 |
| % | % | Herramienta menor | 2 % | 1765.32 | 35.31 |
|  |  | Costes directos |  |  | 1800.63 |
