# Molde para cornisa

- Propiedad del archivo: CYPE INGENIEROS, S.A.
- Formato: FIEBDC-3/2002
- Ámbito geográfico: Honduras
- Divisa: HNL
- Costes indirectos: 3.00 %
- Gastos generales: 13.00 %
- Beneficio industrial: 6.00 %
- IVA: 15.00 %

## E Estructuras

### EH Concreto reforzado

#### EHJ Moldes, pasadores y complementos

**EHJ020** m Molde para cornisa.
Molde desechable de poliestireno expandido para cornisa simple, recubierto con una lámina de plástico termoformado, de 120x120 mm, colocado en borde de losa, de un solo uso. Incluso elementos de fijación del molde al encofrado y cinta adhesiva para el sellado de juntas.
Incluye: Replanteo. Corte de los moldes. Colocación. Retirada de los moldes.
Criterio de medición de proyecto: Longitud medida a ejes, según documentación gráfica de Proyecto.
Criterio de medición de obra: Se medirá, a ejes, la longitud realmente ejecutada según especificaciones de Proyecto.

| Código | Ud | Descripción | Rendimiento | Precio | Importe |
|---|---|---|---|---|---|
| mt08cor020daa | m | Molde desechable de poliestireno expandido para cornisa simple, recubierto con una lámina de plástico termoformado, de 120x120 mm. (material) | 1.050 | 236.52 | 248.35 |
| mt08var060 | kg | Puntas de acero de 20x100 mm. (material) | 0.002 | 223.17 | 0.45 |
| mt08lhv030a | m | Cinta de juntas. (material) | 0.050 | 17.14 | 0.86 |
| mo091 | h | Ayudante de armador de encofrados. (mano de obra) | 0.135 | 93.75 | 12.66 |
| % | % | Herramienta menor | 2 % | 262.32 | 5.25 |
|  |  | Costes directos |  |  | 267.57 |
