# Refuerzo de base y capitel de columna de concreto reforzado, con perfiles metálicos

- Propiedad del archivo: CYPE INGENIEROS, S.A.
- Formato: FIEBDC-3/2002
- Ámbito geográfico: Honduras
- Divisa: HNL
- Costes indirectos: 3.00 %
- Gastos generales: 13.00 %
- Beneficio industrial: 6.00 %
- IVA: 15.00 %

## E Estructuras

### EH Concreto reforzado

#### EHP Refuerzos con perfiles metálicos

**EHP020** Ud Refuerzo de base y capitel de columna de concreto reforzado, con perfiles metálicos.
Base y capitel de refuerzo de columna de concreto reforzado de 30x30 cm, realizados con perfiles de acero A 572 Grado 42, laminados en caliente, con capa de imprimación anticorrosiva, unidos entre sí mediante soldadura y adheridos a las losas inferior y superior con adhesivo tixotrópico de dos componentes a base de resina epoxi, con aporte de material de soldadura según ISO 2560, soldado del conjunto y relleno del espacio entre la losa y los perfiles metálicos, mediante inyección de adhesivo tixotrópico de dos componentes a base de resina epoxi, para asegurar la continuidad del refuerzo a través del nudo.
Incluye: Replanteo de la posición de los refuerzos. Limpieza de la superficie de concreto. Aplicación del adhesivo. Colocación y fijación provisional de las piezas. Ejecución de las uniones por soldadura. Relleno por inyección de resinas epoxi.
Criterio de medición de proyecto: Número de unidades previstas, según documentación gráfica de Proyecto.
Criterio de medición de obra: Se medirá el número de unidades realmente ejecutadas según especificaciones de Proyecto.

| Código | Ud | Descripción | Rendimiento | Precio | Importe |
|---|---|---|---|---|---|
| mt09reh120a | kg | Adhesivo tixotrópico de dos componentes a base de resina epoxi, para la correcta unión entre el concreto fresco y el concreto endurecido o para mejorar la adherencia del concreto endurecido y el acero. (material) | 0.320 | 287.27 | 91.93 |
| mt07ala000hb | kg | Acero laminado A 572 Grado 42, en perfiles laminados en caliente, según ASTM A 572, piezas simples, para aplicaciones estructurales, acabado con imprimación antioxidante. Trabajado y montado en taller, para colocar con uniones soldadas en obra. (material) | 6.000 | 41.00 | 246.00 |
| mt27pfi010 | l | Imprimación de secado rápido, formulada con resinas alquídicas modificadas y fosfato de zinc. (material) | 0.060 | 147.74 | 8.86 |
| mq08sol020 | h | Equipo y elementos auxiliares para soldadura eléctrica. (maquinaria) | 0.116 | 75.94 | 8.81 |
| op00ciz020 |  | Cizalla para acero en varillas corrugadas. | 1.000 | 0.00 | 0.00 |
| op00ata010 |  | Atadora de armadura. | 1.000 | 0.00 | 0.00 |
| mo047 | h | Montador de estructura metálica. (mano de obra) | 2.936 | 125.49 | 368.44 |
| mo094 | h | Ayudante de montador de estructura metálica. (mano de obra) | 2.936 | 93.75 | 275.25 |
| % | % | Herramienta menor | 2 % | 999.29 | 19.99 |
|  |  | Costes directos |  |  | 1019.28 |
