# Elemento de fijación

- Propiedad del archivo: CYPE INGENIEROS, S.A.
- Formato: FIEBDC-3/2002
- Ámbito geográfico: Honduras
- Divisa: HNL
- Costes indirectos: 3.00 %
- Gastos generales: 13.00 %
- Beneficio industrial: 6.00 %
- IVA: 15.00 %

## E Estructuras

### EH Concreto reforzado

#### EHW Anclajes estructurales

**EHW024** Ud Elemento de fijación.
Varilla roscada con tuerca y arandela de acero galvanizado calidad 5.8, según ISO 898-1, de 16 mm de diámetro y 250 mm de longitud.
Incluye: Inserción del elemento de fijación. Aplicación del par de apriete con llave dinamométrica.
Criterio de medición de proyecto: Número de unidades previstas, según documentación gráfica de Proyecto.
Criterio de medición de obra: Se medirá el número de unidades realmente ejecutadas según especificaciones de Proyecto.

| Código | Ud | Descripción | Rendimiento | Precio | Importe |
|---|---|---|---|---|---|
| mt26reh305di | Ud | Anclaje compuesto por varilla roscada de acero galvanizado calidad 5.8, según ISO 898-1 de 16 mm de diámetro, y 250 mm de longitud, tuerca y arandela, para fijaciones sobre estructuras de concreto. (material) | 1.000 | 102.92 | 102.92 |
| mo020 | h | Albañil. (mano de obra) | 0.044 | 114.04 | 5.02 |
| mo112 | h | Peón especializado de albañilería. (mano de obra) | 0.044 | 83.48 | 3.67 |
| % | % | Herramienta menor | 2 % | 111.61 | 2.23 |
|  |  | Costes directos |  |  | 113.84 |
