# Colocación de inyectores externos, en fisura de elemento de concreto

- Propiedad del archivo: CYPE INGENIEROS, S.A.
- Formato: FIEBDC-3/2002
- Ámbito geográfico: Honduras
- Divisa: HNL
- Costes indirectos: 3.00 %
- Gastos generales: 13.00 %
- Beneficio industrial: 6.00 %
- IVA: 15.00 %

## E Estructuras

### EH Concreto reforzado

#### EHY Reparaciones

**EHY063** m Colocación de inyectores externos, en fisura de elemento de concreto.
Colocación de inyectores externos, cada 20 cm, en fisura de elemento de concreto, con adhesivo tixotrópico de dos componentes a base de resina epoxi.
Criterio de valoración económica: El precio no incluye la inyección de la resina.
Incluye: Replanteo. Fijación de los inyectores. Retirada de los inyectores.
Criterio de medición de proyecto: Longitud medida según documentación gráfica de Proyecto.
Criterio de medición de obra: Se medirá la longitud realmente ejecutada según especificaciones de Proyecto.

| Código | Ud | Descripción | Rendimiento | Precio | Importe |
|---|---|---|---|---|---|
| mt09reh121 | Ud | Tapón inyector externo. (material) | 5.000 | 10.61 | 53.05 |
| mt09reh122 | Ud | Inyector externo. (material) | 5.000 | 34.55 | 172.75 |
| mt09reh120a | kg | Adhesivo tixotrópico de dos componentes a base de resina epoxi, para la correcta unión entre el concreto fresco y el concreto endurecido o para mejorar la adherencia del concreto endurecido y el acero. (material) | 0.225 | 286.82 | 64.53 |
| mo020 | h | Albañil. (mano de obra) | 0.430 | 114.04 | 49.04 |
| mo112 | h | Peón especializado de albañilería. (mano de obra) | 0.456 | 83.48 | 38.07 |
| % | % | Herramienta menor | 2 % | 377.44 | 7.55 |
|  |  | Costes directos |  |  | 384.99 |
