# Refuerzo a cortante de vigas, con hoja de fibra de carbono MasterBrace "MBCC de Sika"

- Propiedad del archivo: CYPE INGENIEROS, S.A.
- Formato: FIEBDC-3/2002
- Ámbito geográfico: Honduras
- Divisa: HNL
- Costes indirectos: 3.00 %
- Gastos generales: 13.00 %
- Beneficio industrial: 6.00 %
- IVA: 15.00 %

## E Estructuras

### EH Concreto reforzado

#### EHZ Refuerzos con laminados y hojas, de fibra de carbono

**EHZ110** m² Refuerzo a cortante de vigas, con hoja de fibra de carbono MasterBrace "MBCC de Sika".
Refuerzo a cortante de vigas de concreto reforzado, mediante el sistema MasterBrace "MBCC de Sika", con DIT nº 572R, formado por 2 capas de hojas de fibra de carbono unidireccional, MasterBrace FIB 300/50 CFS "MBCC de Sika", 300 g/m², de 500x100 mm y 0,165 mm de espesor, resistencia a tracción 4900 MPa y elongación última 2,1%, impregnadas por ambas caras con MasterBrace SAT 4500 "MBCC de Sika" colocada sobre la superficie soporte de concreto previamente imprimada con MasterBrace P 3500 "MBCC de Sika", aplicada con brocha.
Criterio de valoración económica: El precio no incluye la preparación del soporte ni el revestimiento.
Incluye: Replanteo de la posición de los refuerzos. Aplicación de la imprimación. Colocación de las hojas de refuerzo, impregnadas por ambas caras con la resina. Limpieza de los restos de obra.
Criterio de medición de proyecto: Superficie medida según documentación gráfica de Proyecto.
Criterio de medición de obra: Se medirá la superficie realmente ejecutada según especificaciones de Proyecto.

| Código | Ud | Descripción | Rendimiento | Precio | Importe |
|---|---|---|---|---|---|
| mt09reh420a | kg | Imprimación de dos componentes a base de resina epoxi sin disolventes, MasterBrace P 3500 "MBCC de Sika", para aplicar con brocha o rodillo sobre elemento estructural a reforzar mediante hojas o laminados de fibra de carbono. (material) | 0.200 | 631.12 | 126.22 |
| mt09reh400a | m² | Hoja de fibra de carbono unidireccional, MasterBrace FIB 300/50 CFS "MBCC de Sika", 300 g/m², de 500x100 mm y 0,165 mm de espesor, resistencia a tracción 4900 MPa, módulo de elasticidad 230.000 N/mm² y elongación última 2,1%, para refuerzo de estructuras. (material) | 2.200 | 926.80 | 2038.96 |
| mt09reh430a | kg | Resina epoxi saturante sin disolventes, MasterBrace SAT 4500 "MBCC de Sika", para la aplicación con rodillo sobre soportes de concreto o acero, en sistemas de refuerzo estructural mediante hojas de fibra de carbono, fibra de vidrio o fibra de aramida en columnas trabajando a compresión, vigas trabajando a cortante o flexión. (material) | 1.232 | 559.29 | 689.05 |
| mo042 | h | Armador. (mano de obra) | 0.759 | 118.68 | 90.08 |
| mo089 | h | Ayudante de armador. (mano de obra) | 0.759 | 88.65 | 67.29 |
| % | % | Herramienta menor | 2 % | 3011.60 | 60.23 |
|  |  | Costes directos |  |  | 3071.83 |
