# Tratamiento contra hongos y ataques de insectos xilófagos en elemento estructural de madera

- Propiedad del archivo: CYPE INGENIEROS, S.A.
- Formato: FIEBDC-3/2002
- Ámbito geográfico: Honduras
- Divisa: HNL
- Costes indirectos: 3.00 %
- Gastos generales: 13.00 %
- Beneficio industrial: 6.00 %
- IVA: 15.00 %

## E Estructuras

### EM Madera

#### EMU Tratamientos preventivos y curativos

**EMU030** m² Tratamiento contra hongos y ataques de insectos xilófagos en elemento estructural de madera.
Tratamiento preventivo contra hongos de mancha azul, el sol, la intemperie y la humedad, en elemento estructural de madera, mediante la aplicación, con brocha, pincel o pistola, de dos manos, de 0,14 l/m² cada una, de líquido protector. Incluso eliminación previa de los materiales que recubren el elemento a tratar, protección de los elementos del entorno.
Incluye: Protección de los elementos del entorno. Aplicación del tratamiento con brocha.
Criterio de medición de proyecto: Superficie medida según documentación gráfica de Proyecto.
Criterio de medición de obra: Se medirá la superficie realmente ejecutada según especificaciones de Proyecto.

| Código | Ud | Descripción | Rendimiento | Precio | Importe |
|---|---|---|---|---|---|
| mt27tlr020b | l | Fondo incoloro con base disolvente para la protección de la madera contra hongos de mancha azul, para aplicar con brocha, pincel o pistola, o mediante inyección o inmersión. (material) | 0.280 | 467.17 | 130.81 |
| mo038 | h | Pintor. (mano de obra) | 0.054 | 115.52 | 6.24 |
| mo076 | h | Ayudante de pintor. (mano de obra) | 0.540 | 86.35 | 46.63 |
| % | % | Herramienta menor | 2 % | 183.68 | 3.67 |
|  |  | Costes directos |  |  | 187.35 |
