# Refuerzo de columna o viga de madera, mediante chapas y pernos metálicos

- Propiedad del archivo: CYPE INGENIEROS, S.A.
- Formato: FIEBDC-3/2002
- Ámbito geográfico: Honduras
- Divisa: HNL
- Costes indirectos: 3.00 %
- Gastos generales: 13.00 %
- Beneficio industrial: 6.00 %
- IVA: 15.00 %

## E Estructuras

### EM Madera

#### EMZ Refuerzos

**EMZ010** m Refuerzo de columna o viga de madera, mediante chapas y pernos metálicos.
Refuerzo de viga de madera, de 10x10 cm de sección, mediante la colocación en cada una de sus caras mayores de una pletina de A 572 Grado 42, de 6 mm de espesor y 47,1 kg/m², fijada a la madera con 2 pernos metálicos pasantes, con tuerca y arandela, atornillados con llave dinamométrica para la regulación del par de apriete.
Incluye: Limpieza y preparación del plano de apoyo del refuerzo. Replanteo de la posición del refuerzo y los pernos. Ejecución de los taladros pasantes. Colocación y fijación provisional de las pletinas. Colocación de los pernos con sus tuercas. Limpieza.
Criterio de medición de proyecto: Longitud medida según documentación gráfica de Proyecto.
Criterio de medición de obra: Se medirá la longitud realmente ejecutada según especificaciones de Proyecto.

| Código | Ud | Descripción | Rendimiento | Precio | Importe |
|---|---|---|---|---|---|
| mt07ala001r | kg | Pletina de acero laminado A 572 Grado 50, según ASTM A 572, para aplicaciones estructurales. Trabajada y montada en taller, para colocar con uniones atornilladas en obra. (material) | 9.420 | 77.57 | 730.71 |
| mt07aav030b | m | Perno roscado de acero cincado 8,8 según ISO 898-1, de 16 mm de diámetro. (material) | 0.220 | 376.67 | 82.87 |
| mt07aav040b | Ud | Tuerca y arandela de acero cincado 8,8 según ISO 898-2, de 16 mm de diámetro. (material) | 4.000 | 21.33 | 85.32 |
| op00tal010 |  | Taladro. | 1.000 | 0.00 | 0.00 |
| mo058 | h | Ayudante de carpintero. (mano de obra) | 0.142 | 86.89 | 12.34 |
| mo047 | h | Montador de estructura metálica. (mano de obra) | 0.223 | 120.22 | 26.81 |
| mo094 | h | Ayudante de montador de estructura metálica. (mano de obra) | 0.334 | 89.80 | 29.99 |
| mo020 | h | Albañil. (mano de obra) | 0.241 | 115.52 | 27.84 |
| mo113 | h | Peón de albañilería. (mano de obra) | 0.106 | 83.20 | 8.82 |
| % | % | Herramienta menor | 2 % | 1004.70 | 20.09 |
|  |  | Costes directos |  |  | 1024.79 |
