# Pilastra

- Propiedad del archivo: CYPE INGENIEROS, S.A.
- Formato: FIEBDC-3/2002
- Ámbito geográfico: Honduras
- Divisa: HNL
- Costes indirectos: 3.00 %
- Gastos generales: 13.00 %
- Beneficio industrial: 6.00 %
- IVA: 15.00 %

## F Muros exteriores e interiores

### FD Defensas

#### FDB Balaustradas

**FDB020** Ud Pilastra.
Pilastra prefabricada de concreto para balaustrada de sección cuadrada de 25x25x100 cm, colocada en cerramientos y recibida con mortero de cemento y cal, confeccionado en obra, dosificación 1:1:7. Incluso remate en forma de obelisco de 30x30x42 cm, replanteo, nivelación, rejuntado y limpieza.
Incluye: Limpieza y preparación del borde de apoyo. Replanteo, presentación y montaje en seco de las piezas. Colocación de las piezas de remate. Rejuntado y perfilado de juntas con mortero de cemento.
Criterio de medición de proyecto: Número de unidades previstas, según documentación gráfica de Proyecto.
Criterio de medición de obra: Se medirá el número de unidades realmente ejecutadas según especificaciones de Proyecto.

| Código | Ud | Descripción | Rendimiento | Precio | Importe |
|---|---|---|---|---|---|
| mt20bhp040d | Ud | Columna cuadrado prefabricado de concreto blanco para balaustrada, 25x25x100 cm, incluso base. (material) | 1.000 | 906.81 | 906.81 |
| mt20bhp060p | Ud | Remate obelisco prefabricado de concreto blanco para pilastra de balaustrada, 30x30x42 cm. (material) | 1.000 | 267.37 | 267.37 |
| mt08aaa010a | m³ | Agua. (material) | 0.006 | 38.17 | 0.23 |
| mt01arg005a | t | Arena de cantera, para mortero mezclado en obra. (material) | 0.002 | 514.67 | 1.03 |
| mt08cem041i | kg | Cemento blanco en sacos. (material) | 0.250 | 10.71 | 2.68 |
| mt08cal011a | kg | Cal aérea hidratada, con un contenido total de óxido de calcio y óxido de magnesio mayor o igual al 90%, en sacos. (material) | 0.250 | 11.11 | 2.78 |
| mq06hor010 | h | Mezcladora de concreto eléctrica con una capacidad de amasado de 160 l. (maquinaria) | 0.006 | 76.31 | 0.46 |
| op00amo010 |  | Amoladora o radial. | 1.000 | 0.00 | 0.00 |
| mo020 | h | Albañil. (mano de obra) | 0.253 | 114.04 | 28.85 |
| mo113 | h | Peón de albañilería. (mano de obra) | 0.263 | 82.13 | 21.60 |
| % | % | Herramienta menor | 2 % | 1231.81 | 24.64 |
|  |  | Costes directos |  |  | 1256.45 |
