# Zócalo para sistema ETICS de aislamiento térmico por el exterior de fachadas

- Propiedad del archivo: CYPE INGENIEROS, S.A.
- Formato: FIEBDC-3/2002
- Ámbito geográfico: Honduras
- Divisa: HNL
- Costes indirectos: 3.00 %
- Gastos generales: 13.00 %
- Beneficio industrial: 6.00 %
- IVA: 15.00 %

## F Muros exteriores e interiores

### FS Fachadas ETICS

#### FSM Revestimiento continuo mineral o sintético

**FSM016** m² Zócalo para sistema ETICS de aislamiento térmico por el exterior de fachadas.
Zócalo para sistema ETICS, con los paneles aislantes enterrados, compuesto por: capa de impermeabilización de mortero flexible bicomponente, color gris, aplicado en dos capas; panel rígido de poliestireno extruido, de superficie rugosa y estructura celular cerrada, de color blanco, de 60 mm de espesor, fijado al soporte con mortero, aplicado manualmente y fijaciones mecánicas con taco de expansión de polipropileno; capa de regularización de mortero, aplicado manualmente, armado con malla de fibra de vidrio, antiálcalis, de 5x4 mm de luz de malla, de 0,6 mm de espesor y de 160 g/m² de masa superficial; capa de acabado de mortero acrílico, color blanco, sobre imprimación acrílica; capa drenante con lámina drenante de estructura nodular de polietileno de alta densidad (PEAD/HDPE), con nódulos de 7,5 mm de altura, resistencia a la compresión 150 kN/m² según ISO 604, capacidad de drenaje 5 l/(s·m) y masa nominal 0,5 kg/m², colocada sobre el aislamiento. Incluso perfil de remate de acero inoxidable, para fijación de lámina drenante nodular y enrase de la capa de acabado.
Criterio de valoración económica: El precio incluye la ejecución de remates en los encuentros con paramentos y revestimientos u otros elementos recibidos en su superficie.
Incluye: Preparación de la superficie soporte. Aplicación del impermeabilizante. Corte y preparación del aislamiento. Colocación del aislamiento sobre el paramento. Resolución de los puntos singulares. Aplicación del mortero base y colocación de la malla de fibra de vidrio en la capa de regularización. Formación de juntas. Aplicación de la capa de acabado.
Criterio de medición de proyecto: Superficie medida según documentación gráfica de Proyecto.
Criterio de medición de obra: Se medirá la superficie realmente ejecutada según especificaciones de Proyecto.

| Código | Ud | Descripción | Rendimiento | Precio | Importe |
|---|---|---|---|---|---|
| mt15igp010h | kg | Mortero flexible bicomponente, color gris, compuesto por ligantes hidráulicos y resinas sintéticas, resistencia a presión hidrostática positiva y negativa de 15 bar. (material) | 3.000 | 142.27 | 426.81 |
| mt28mop030fa | kg | Mortero absorción de agua por capilaridad menor de 0,2 kg/m² min½, compuesto de cemento blanco, cal aérea, agregados ligeros, agregados calizos seleccionados, fibras naturales, aditivos y resinas en polvo, impermeable al agua de lluvia, permeable al vapor de agua y con resistencia al envejecimiento, para aplicar con plana, para adherir los paneles aislantes y como capa base, previo amasado con agua. (material) | 10.400 | 24.30 | 252.72 |
| mt16pxg010d | m² | Panel rígido de poliestireno extruido, de superficie rugosa y estructura celular cerrada, de color blanco, de 60 mm de espesor, resistencia térmica 1,76 m²K/W, conductividad térmica 0,034 W/(mK), Euroclase E de reacción al fuego. (material) | 1.050 | 719.04 | 754.99 |
| mt16pep100c | Ud | Taco de expansión de polipropileno, de 120 mm de longitud, para fijación de placas aislantes. (material) | 6.000 | 7.85 | 47.10 |
| mt28mop050a | m² | Malla de fibra de vidrio, antiálcalis, de 5x4 mm de luz de malla, de 0,6 mm de espesor, de 160 g/m² de masa superficial y de 1,1x50 m, para armar morteros. (material) | 1.100 | 46.71 | 51.38 |
| mt28mop320a | kg | Imprimación acrílica, compuesta por resinas acrílicas, pigmentos minerales y aditivos orgánicos e inorgánicos, impermeable al agua de lluvia y permeable al vapor de agua, para aplicar con brocha, rodillo o pistola. (material) | 0.073 | 104.61 | 7.64 |
| mt28mop310ma | kg | Mortero acrílico, color blanco, compuesto por resinas acrílicas, pigmentos minerales y aditivos orgánicos e inorgánicos, antimoho y antiverdín, permeable al vapor de agua y con resistencia al envejecimiento, a la contaminación urbana y a los rayos UV, para revestimiento de paramentos exteriores. (material) | 0.833 | 87.28 | 72.70 |
| mt14baa030a | m | Perfil de remate de acero inoxidable, para fijación de lámina drenante nodular y enrase de la capa de acabado. (material) | 0.170 | 70.63 | 12.01 |
| mt14gdo010a | m² | Lámina drenante de estructura nodular de polietileno de alta densidad (PEAD/HDPE), con nódulos de 7,5 mm de altura, resistencia a la compresión 150 kN/m² según ISO 604, capacidad de drenaje 5 l/(s·m) y masa nominal 0,5 kg/m². (material) | 0.200 | 75.16 | 15.03 |
| mo054 | h | Montador de aislamientos. (mano de obra) | 0.120 | 117.18 | 14.06 |
| mo101 | h | Ayudante de montador de aislamientos. (mano de obra) | 0.120 | 85.25 | 10.23 |
| mo039 | h | Revocador. (mano de obra) | 0.718 | 114.04 | 81.88 |
| mo079 | h | Ayudante de revocador. (mano de obra) | 0.718 | 85.25 | 61.21 |
| mo032 | h | Aplicador de productos impermeabilizantes. (mano de obra) | 0.120 | 114.04 | 13.68 |
| mo070 | h | Ayudante de aplicador de productos impermeabilizantes. (mano de obra) | 0.120 | 85.25 | 10.23 |
| % | % | Herramienta menor | 2 % | 1831.67 | 36.63 |
|  |  | Costes directos |  |  | 1868.30 |
