# Limpieza manual de fachadas con cepillo

- Propiedad del archivo: CYPE INGENIEROS, S.A.
- Formato: FIEBDC-3/2002
- Ámbito geográfico: Honduras
- Divisa: HNL
- Costes indirectos: 3.00 %
- Gastos generales: 13.00 %
- Beneficio industrial: 6.00 %
- IVA: 15.00 %

## F Muros exteriores e interiores

### FZ Limpieza y tratamientos superficiales

#### FZA Limpieza manual

**FZA010** m² Limpieza manual de fachadas con cepillo.
Limpieza en seco de fachada de mampostería de ladrillos cerámicos vistos en estado de conservación regular, mediante cepillado manual con cepillo blando de raíces, hasta descubrir las zonas arenizadas, ampollas de pátina y fisuras de mampostería, previa eliminación de cascotes, detritus y material adherido. Incluso acopio, retirada y carga de escombros y restos generados sobre camión o contenedor, considerando un grado de complejidad medio.
Incluye: Cepillado manual de la superficie soporte. Retirada y acopio de los restos generados. Carga de los restos generados sobre camión o contenedor.
Criterio de medición de proyecto: Superficie medida según documentación gráfica de Proyecto.
Criterio de medición de obra: Se medirá la superficie realmente ejecutada según especificaciones de Proyecto.

| Código | Ud | Descripción | Rendimiento | Precio | Importe |
|---|---|---|---|---|---|
| mo020 | h | Albañil. (mano de obra) | 0.292 | 120.58 | 35.21 |
| mo113 | h | Peón de albañilería. (mano de obra) | 0.292 | 86.84 | 25.36 |
| % | % | Herramienta menor | 2 % | 60.57 | 1.21 |
|  |  | Costes directos |  |  | 61.78 |
