# Forrado de viga metálica, con mampostería de ladrillo cerámico

- Propiedad del archivo: CYPE INGENIEROS, S.A.
- Formato: FIEBDC-3/2002
- Ámbito geográfico: Honduras
- Divisa: HNL
- Costes indirectos: 3.00 %
- Gastos generales: 13.00 %
- Beneficio industrial: 6.00 %
- IVA: 15.00 %

## H Remates y ayudas

### HF Forrados

#### HFE De elementos estructurales

**HFE010** m² Forrado de viga metálica, con mampostería de ladrillo cerámico.
Forrado de viga metálica, por las dos caras del alma, realizado con mampostería de ladrillo cerámico hueco sencillo, para revestir, 33x16x4 cm, con juntas de 10 mm de espesor, recibida con mortero de cemento confeccionado en obra, con 300 kg/m³ de cemento, color gris, dosificación 1:5, suministrado a granel, acabado con enfoscado a buena vista con mortero de cemento, confeccionado en obra, con aditivo hidrófugo, dosificación 1:3, armado y reforzado con malla antiálcalis.
Incluye: Preparación del mortero. Colocación de los ladrillos, previamente humedecidos, por hiladas enteras. Repaso de juntas y limpieza. Colocación de la malla. Aplicación del mortero. Acabado superficial. Curado del mortero.
Criterio de medición de proyecto: Superficie construida, medida según documentación gráfica de Proyecto.
Criterio de medición de obra: Se medirá la superficie realmente ejecutada según especificaciones de Proyecto.

| Código | Ud | Descripción | Rendimiento | Precio | Importe |
|---|---|---|---|---|---|
| mt04lvc010e | Ud | Ladrillo cerámico hueco sencillo, para revestir, 33x16x4 cm, densidad 810 kg/m³. (material) | 18.000 | 9.30 | 167.40 |
| mt08aaa010a | m³ | Agua. (material) | 0.010 | 38.17 | 0.38 |
| mt01arg005a | t | Arena de cantera, para mortero mezclado en obra. (material) | 0.028 | 514.67 | 14.41 |
| mt08cet020e | t | Cemento CEM II / A-L 32,5 N, a granel. (material) | 0.001 | 2281.12 | 2.28 |
| mt08cem000i | kg | Cemento gris en sacos. (material) | 6.750 | 4.15 | 28.01 |
| mt08adt010 | kg | Aditivo hidrófugo para impermeabilización de morteros u concretos. (material) | 0.135 | 30.54 | 4.12 |
| mt09var030a | m² | Malla de fibra de vidrio tejida, con impregnación de PVC, de 10x10 mm de luz de malla, antiálcalis, de 115 a 125 g/m² y 500 µm de espesor, para armar revoques tradicionales, enfoscados y morteros. (material) | 1.050 | 38.26 | 40.17 |
| mq06hor010 | h | Mezcladora de concreto eléctrica con una capacidad de amasado de 160 l. (maquinaria) | 0.015 | 76.31 | 1.14 |
| mo020 | h | Albañil. (mano de obra) | 1.298 | 114.04 | 148.02 |
| mo113 | h | Peón de albañilería. (mano de obra) | 1.233 | 82.13 | 101.27 |
| % | % | Herramienta menor | 2 % | 507.20 | 10.14 |
|  |  | Costes directos |  |  | 517.34 |
