# Forrado de descuelgue de viga metálica, con láminas de yeso

- Propiedad del archivo: CYPE INGENIEROS, S.A.
- Formato: FIEBDC-3/2002
- Ámbito geográfico: Honduras
- Divisa: HNL
- Costes indirectos: 3.00 %
- Gastos generales: 13.00 %
- Beneficio industrial: 6.00 %
- IVA: 15.00 %

## H Remates y ayudas

### HF Forrados

#### HFE De elementos estructurales

**HFE020** m Forrado de descuelgue de viga metálica, con láminas de yeso.
Formación de forrado de descuelgue de viga metálica, por las dos caras del alma y por el ala inferior, de 200x200 mm, realizado mediante láminas de yeso A / - 1200 / longitud / 12,5 / con los bordes longitudinales afinados; fijación en las dos caras del alma mediante atornillado a maestras 60/27 de lámina de acero galvanizado, atornilladas a su vez sobre rastreles de madera de 40x40 mm, colocados a presión, con una separación entre ejes de 30 cm; y fijación en el ala inferior mediante atornillado a maestras 60/27 de lámina de acero galvanizado, colocadas a presión en clips metálicos. Incluso perfiles, clips, tornillería y pasta y cinta para el tratamiento de juntas.
Incluye: Replanteo. Colocación y aplomado de los rastreles. Señalización de los puntos de anclaje. Colocación y fijación de los perfiles sobre los rastreles. Instalación de clips. Colocación a presión de las maestras contra los clips. Fijación de las placas. Tratamiento de juntas.
Criterio de medición de proyecto: Longitud medida según documentación gráfica de Proyecto.
Criterio de medición de obra: Se medirá la longitud realmente ejecutada según especificaciones de Proyecto.

| Código | Ud | Descripción | Rendimiento | Precio | Importe |
|---|---|---|---|---|---|
| mt07mee203df | m | Rastrel de 40x40 mm de sección, de madera de pino pinaster (Pinus pinaster), tratada en autoclave, con clase de uso 4, acabado cepillado, con humedad inferior al 20%. (material) | 1.200 | 43.94 | 52.73 |
| mt12psg050c | m | Maestra 60/27 de lámina de acero galvanizado, de ancho 60 mm. (material) | 4.000 | 25.56 | 102.24 |
| mt12www040b | Ud | Tornillo autotaladrante de acero galvanizado, de 4 mm de diámetro y 25 mm de longitud, para fijación de elementos metálicos sobre soporte de madera. (material) | 6.000 | 0.69 | 4.14 |
| mt12pmk011a | Ud | Clip de protección de 72x48x41 mm. (material) | 1.670 | 20.73 | 34.62 |
| mt12psg010a | m² | Lámina de yeso A / - 1200 / longitud / 12,5 / con los bordes longitudinales afinados. (material) | 0.714 | 122.27 | 87.30 |
| mt12psg081c | Ud | Tornillo autoperforante 3,5x25 mm. (material) | 18.000 | 0.28 | 5.04 |
| mt12psg030a | kg | Pasta de juntas. (material) | 0.500 | 27.52 | 13.76 |
| mt12psg040a | m | Cinta microperforada de papel. (material) | 0.321 | 1.30 | 0.42 |
| mo053 | h | Montador de prefabricados interiores. (mano de obra) | 0.278 | 117.18 | 32.58 |
| mo100 | h | Ayudante de montador de prefabricados interiores. (mano de obra) | 0.278 | 85.25 | 23.70 |
| % | % | Herramienta menor | 2 % | 356.53 | 7.13 |
|  |  | Costes directos |  |  | 363.66 |
