# Sellado de junta entre vidrio y carpintería

- Propiedad del archivo: CYPE INGENIEROS, S.A.
- Formato: FIEBDC-3/2002
- Ámbito geográfico: Honduras
- Divisa: HNL
- Costes indirectos: 3.00 %
- Gastos generales: 13.00 %
- Beneficio industrial: 6.00 %
- IVA: 15.00 %

## H Remates y ayudas

### HS Sellados

#### HSV Vidrios

**HSV010** m Sellado de junta entre vidrio y carpintería.
Sellado de junta interior entre vidrio y carpintería, con silicona sintética incolora, mediante aplicación manual, con pistola.
Incluye: Preparación y limpieza de la junta. Protección de los bordes de la junta. Sellado. Remates. Limpieza final.
Criterio de medición de proyecto: Longitud medida según documentación gráfica de Proyecto.
Criterio de medición de obra: Se medirá la longitud realmente ejecutada según especificaciones de Proyecto.

| Código | Ud | Descripción | Rendimiento | Precio | Importe |
|---|---|---|---|---|---|
| mt21vva015a | Ud | Cartucho de 310 ml de silicona neutra, incolora, dureza Shore A aproximada de 23, según ISO 868 y recuperación elástica >=80%, según ISO 7389. (material) | 0.083 | 176.55 | 14.65 |
| mo055 | h | Vidriero. (mano de obra) | 0.125 | 122.93 | 15.37 |
| % | % | Herramienta menor | 2 % | 30.02 | 0.60 |
|  |  | Costes directos |  |  | 30.62 |
