# Pasos de escalera

- Propiedad del archivo: CYPE INGENIEROS, S.A.
- Formato: FIEBDC-3/2002
- Ámbito geográfico: Honduras
- Divisa: HNL
- Costes indirectos: 3.00 %
- Gastos generales: 13.00 %
- Beneficio industrial: 6.00 %
- IVA: 15.00 %

## H Remates y ayudas

### HY Ayudas de albañilería

#### HYO Para oficios

**HYO020** m Pasos de escalera.
Pasos de escalera con ladrillo cerámico hueco, recibido con mortero de cemento, confeccionado en obra, dosificación 1:6, sobre la losa o cascarón de escalera, como base para la posterior colocación del acabado de peldaños.
Incluye: Replanteo y trazado de los pasos en muros. Tendido de cordel entre el primer peldaño y el último. Limpieza y humectación de la losa. Formación de los pasos.
Criterio de medición de proyecto: Longitud de la arista formada por el paso y el contrapaso, medida según documentación gráfica de Proyecto.
Criterio de medición de obra: Se medirá, en la arista de intersección entre paso y contrapaso, la longitud realmente ejecutada según especificaciones de Proyecto.

| Código | Ud | Descripción | Rendimiento | Precio | Importe |
|---|---|---|---|---|---|
| mt04lvc010b | Ud | Ladrillo cerámico hueco doble, para revestir, 24x11,5x7 cm, densidad 780 kg/m³. (material) | 18.000 | 7.45 | 134.10 |
| mt08aaa010a | m³ | Agua. (material) | 0.006 | 38.26 | 0.23 |
| mt01arg005a | t | Arena de cantera, para mortero mezclado en obra. (material) | 0.016 | 515.57 | 8.25 |
| mt08cem000i | kg | Cemento gris en sacos. (material) | 2.500 | 4.16 | 10.40 |
| mq06hor010 | h | Mezcladora de concreto eléctrica con una capacidad de amasado de 160 l. (maquinaria) | 0.008 | 76.52 | 0.61 |
| mo020 | h | Albañil. (mano de obra) | 0.513 | 115.52 | 59.26 |
| mo077 | h | Ayudante de albañil. (mano de obra) | 0.308 | 86.35 | 26.60 |
| % | % | Herramienta menor | 2 % | 239.45 | 4.79 |
|  |  | Costes directos |  |  | 244.24 |
