# Faldón de bañera de obra de mampostería

- Propiedad del archivo: CYPE INGENIEROS, S.A.
- Formato: FIEBDC-3/2002
- Ámbito geográfico: Honduras
- Divisa: HNL
- Costes indirectos: 3.00 %
- Gastos generales: 13.00 %
- Beneficio industrial: 6.00 %
- IVA: 15.00 %

## H Remates y ayudas

### HY Ayudas de albañilería

#### HYO Para oficios

**HYO030** m Faldón de bañera de obra de mampostería.
Faldón de bañera con ladrillo cerámico hueco sencillo, recibido con mortero de cemento, confeccionado en obra, dosificación 1:6.
Incluye: Replanteo y trazado en la losa de los muros interiores a realizar. Colocación de las piezas por hiladas a nivel. Recibido a la obra de marcos y premarcos. Ejecución de encuentros. Limpieza del paramento.
Criterio de medición de proyecto: Número de unidades previstas, según documentación gráfica de Proyecto.
Criterio de medición de obra: Se medirá el número de unidades realmente ejecutadas según especificaciones de Proyecto.

| Código | Ud | Descripción | Rendimiento | Precio | Importe |
|---|---|---|---|---|---|
| mt04lvc010a | Ud | Ladrillo cerámico hueco sencillo, para revestir, 24x11,5x4 cm, densidad 780 kg/m³. (material) | 18.000 | 6.21 | 111.78 |
| mt08aaa010a | m³ | Agua. (material) | 0.006 | 38.26 | 0.23 |
| mt01arg005a | t | Arena de cantera, para mortero mezclado en obra. (material) | 0.017 | 515.57 | 8.76 |
| mt08cem000i | kg | Cemento gris en sacos. (material) | 2.650 | 4.16 | 11.02 |
| mq06hor010 | h | Mezcladora de concreto eléctrica con una capacidad de amasado de 160 l. (maquinaria) | 0.009 | 76.52 | 0.69 |
| mo020 | h | Albañil. (mano de obra) | 0.642 | 120.58 | 77.41 |
| mo113 | h | Peón de albañilería. (mano de obra) | 0.682 | 86.84 | 59.22 |
| % | % | Herramienta menor | 2 % | 269.11 | 5.38 |
|  |  | Costes directos |  |  | 274.49 |
