# Soporte para fijación de antena

- Propiedad del archivo: CYPE INGENIEROS, S.A.
- Formato: FIEBDC-3/2002
- Ámbito geográfico: Honduras
- Divisa: HNL
- Costes indirectos: 3.00 %
- Gastos generales: 13.00 %
- Beneficio industrial: 6.00 %
- IVA: 15.00 %

## I Instalaciones

### IA Audiovisuales

#### IAA Red de cables coaxiales

**IAA033** Ud Soporte para fijación de antena.
Soporte articulado para fijación de antena en L, de pared o techo, de 40 mm de diámetro. Incluso base de fijación y cuantos accesorios sean necesarios para su correcta instalación.
Incluye: Replanteo. Colocación del soporte.
Criterio de medición de proyecto: Número de unidades previstas, según documentación gráfica de Proyecto.
Criterio de medición de obra: Se medirá el número de unidades realmente ejecutadas según especificaciones de Proyecto.

| Código | Ud | Descripción | Rendimiento | Precio | Importe |
|---|---|---|---|---|---|
| mt40apf030b | Ud | Soporte articulado para fijación de antena en L, de pared o techo, de 40 mm de diámetro. Incluso base de fijación. (material) | 1.000 | 1327.28 | 1327.28 |
| mo001 | h | Instalador de telecomunicaciones. (mano de obra) | 0.588 | 117.18 | 68.90 |
| mo056 | h | Ayudante de instalador de telecomunicaciones. (mano de obra) | 0.588 | 85.08 | 50.03 |
| % | % | Herramienta menor | 2 % | 1446.21 | 28.92 |
|  |  | Costes directos |  |  | 1475.13 |
