# Equipo de cabecera

- Propiedad del archivo: CYPE INGENIEROS, S.A.
- Formato: FIEBDC-3/2002
- Ámbito geográfico: Honduras
- Divisa: HNL
- Costes indirectos: 3.00 %
- Gastos generales: 13.00 %
- Beneficio industrial: 6.00 %
- IVA: 15.00 %

## I Instalaciones

### IA Audiovisuales

#### IAA Red de cables coaxiales

**IAA040** Ud Equipo de cabecera.
Equipo de cabecera, formado por: 9 amplificadores monocanal UHF, de 50 dB de ganancia; 1 amplificador multicanal UHF, de 50 dB de ganancia; 1 amplificador FM; 1 amplificador DAB, todos ellos con autoseparación en la entrada y automezcla en la salida (alojados en el RITS o RITU). Incluso fuente de alimentación, soporte, puentes de interconexión, cargas resistivas, repartidor, mezcladores y cuantos accesorios sean necesarios para su correcta instalación.
Incluye: Montaje, conexionado y comprobación de su correcto funcionamiento.
Criterio de medición de proyecto: Número de unidades previstas, según documentación gráfica de Proyecto.
Criterio de medición de obra: Se medirá el número de unidades realmente ejecutadas según especificaciones de Proyecto.

| Código | Ud | Descripción | Rendimiento | Precio | Importe |
|---|---|---|---|---|---|
| mt40eaf010cb | Ud | Amplificador monocanal UHF, de 50 dB de ganancia. (material) | 9.000 | 2726.57 | 24539.13 |
| mt40eaf010fd | Ud | Amplificador multicanal UHF, para amplificar hasta siete canales adyacentes, de 50 dB de ganancia. (material) | 1.000 | 2688.11 | 2688.11 |
| mt40eaf010ge | Ud | Amplificador FM, de 36 dB de ganancia. (material) | 1.000 | 2097.36 | 2097.36 |
| mt40eaf010lf | Ud | Amplificador DAB, de 50 dB de ganancia. (material) | 1.000 | 2132.31 | 2132.31 |
| mt40eaf045d | Ud | Fuente de alimentación, de 2500 mA de intensidad máxima a 12 Vcc de tensión. (material) | 1.000 | 4239.46 | 4239.46 |
| mt40eaf102d | Ud | Soporte metálico, con capacidad para 16 módulos y fuente de alimentación. (material) | 1.000 | 1533.87 | 1533.87 |
| mt40eaf110a | Ud | Puente de interconexión. (material) | 22.000 | 113.61 | 2499.42 |
| mt40eaf100a | Ud | Carga resistiva de 75 Ohm, para cierre. (material) | 4.000 | 91.93 | 367.72 |
| mt40irt024a | Ud | Repartidor de 5-2400 MHz de 2 salidas, de 57x49x26 mm, 3,9 dB de pérdidas de inserción a 862 MHz y 5,1 dB de pérdidas de inserción a 2150 MHz, con conectores tipo "F". (material) | 1.000 | 108.36 | 108.36 |
| mt40irf024a | Ud | Mezclador de TV y FI, de 2 entradas, de 1,5 dB de pérdidas de inserción de TV y 2,3 dB de pérdidas de inserción de FI, con conectores tipo "F". (material) | 2.000 | 239.80 | 479.60 |
| mo001 | h | Instalador de telecomunicaciones. (mano de obra) | 2.588 | 117.18 | 303.26 |
| mo056 | h | Ayudante de instalador de telecomunicaciones. (mano de obra) | 2.588 | 85.08 | 220.19 |
| % | % | Herramienta menor | 2 % | 41208.79 | 824.18 |
|  |  | Costes directos |  |  | 42032.97 |
