# Atenuador de fibra óptica

- Propiedad del archivo: CYPE INGENIEROS, S.A.
- Formato: FIEBDC-3/2002
- Ámbito geográfico: Honduras
- Divisa: HNL
- Costes indirectos: 3.00 %
- Gastos generales: 13.00 %
- Beneficio industrial: 6.00 %
- IVA: 15.00 %

## I Instalaciones

### IA Audiovisuales

#### IAO Red de cables de fibra óptica

**IAO026** Ud Atenuador de fibra óptica.
Atenuador de 2 dB, para rango de longitud de onda de 1310 a 1550 nm, con conectores tipo SC/APC simple.
Incluye: Colocación. Conexionado y comprobación de su correcto funcionamiento.
Criterio de medición de proyecto: Número de unidades previstas, según documentación gráfica de Proyecto.
Criterio de medición de obra: Se medirá el número de unidades realmente ejecutadas según especificaciones de Proyecto.

| Código | Ud | Descripción | Rendimiento | Precio | Importe |
|---|---|---|---|---|---|
| mt40fod060a | Ud | Atenuador de 2 dB, para rango de longitud de onda de 1310 a 1550 nm, con conectores tipo SC/APC simple. (material) | 1.000 | 1005.51 | 1005.51 |
| mo001 | h | Instalador de telecomunicaciones. (mano de obra) | 0.059 | 118.70 | 7.00 |
| mo056 | h | Ayudante de instalador de telecomunicaciones. (mano de obra) | 0.059 | 86.19 | 5.09 |
| % | % | Herramienta menor | 2 % | 1017.60 | 20.35 |
|  |  | Costes directos |  |  | 1037.95 |
