# Unidad exterior de aire acondicionado de condensación por agua, para sistema VRF

- Propiedad del archivo: CYPE INGENIEROS, S.A.
- Formato: FIEBDC-3/2002
- Ámbito geográfico: Honduras
- Divisa: HNL
- Costes indirectos: 3.00 %
- Gastos generales: 13.00 %
- Beneficio industrial: 6.00 %
- IVA: 15.00 %

## I Instalaciones

### IB Sistemas de climatización

#### IBW Sistema VRF (Mitsubishi Heavy Industries)

**IBW352** Ud Unidad exterior de aire acondicionado de condensación por agua, para sistema VRF.
Combinación de tres unidades exteriores de aire acondicionado, sistema agua-aire multi-split KXZW con caudal variable de refrigerante, control de temperatura variable de refrigerante VTCC, bomba de calor, para gas R-410A, alimentación trifásica (400V/50Hz), modelo FDC775KXZWE1 "MITSUBISHI HEAVY INDUSTRIES", formada por una unidad modelo FDC224KXZWE1 y dos unidades modelo FDC280KXZWE1, potencia frigorífica nominal 77,5 kW (temperatura de entrada del agua 30°C, temperatura de bulbo húmedo del aire interior 19°C), consumo eléctrico nominal en refrigeración 15,5 kW, potencia calorífica nominal 90 kW (temperatura de entrada del agua 20°C, temperatura de bulbo seco del aire interior 20°C), consumo eléctrico nominal en calefacción 14,8 kW, de 1100x2340x550 mm, 555 kg, nivel sonoro 54 dBA, rango de capacidad conectable entre el 50 y el 150% y válvula de expansión electrónica. Incluso elementos antivibratorios de suelo.
Criterio de valoración económica: El precio no incluye la canalización ni el cableado eléctrico de alimentación.
Incluye: Replanteo. Colocación y fijación. Conexión a las líneas frigoríficas. Conexión a la red de conducción de agua. Conexión a la red eléctrica. Conexión a la red de desagüe. Puesta en marcha.
Criterio de medición de proyecto: Número de unidades previstas, según documentación gráfica de Proyecto.
Criterio de medición de obra: Se medirá el número de unidades realmente ejecutadas según especificaciones de Proyecto.

| Código | Ud | Descripción | Rendimiento | Precio | Importe |
|---|---|---|---|---|---|
| mt42mhi382b | Ud | Combinación de tres unidades exteriores de aire acondicionado, sistema agua-aire multi-split KXZW con caudal variable de refrigerante, control de temperatura variable de refrigerante VTCC, bomba de calor, para gas R-410A, alimentación trifásica (400V/50Hz), modelo FDC775KXZWE1 "MITSUBISHI HEAVY INDUSTRIES", formada por una unidad modelo FDC224KXZWE1 y dos unidades modelo FDC280KXZWE1, potencia frigorífica nominal 77,5 kW (temperatura de entrada del agua 30°C, temperatura de bulbo húmedo del aire interior 19°C), consumo eléctrico nominal en refrigeración 15,5 kW, potencia calorífica nominal 90 kW (temperatura de entrada del agua 20°C, temperatura de bulbo seco del aire interior 20°C), consumo eléctrico nominal en calefacción 14,8 kW, de 1100x2340x550 mm, 555 kg, nivel sonoro 54 dBA, rango de capacidad conectable entre el 50 y el 150% y válvula de expansión electrónica. (material) | 1.000 | 2006040.28 | 2006040.28 |
| mt42www080 | Ud | Kit de amortiguadores antivibración de suelo, formado por cuatro amortiguadores de caucho, con sus tornillos, tuercas y arandelas correspondientes. (material) | 3.000 | 288.30 | 864.90 |
| mt42mhi532a | Ud | Kit de distribución de línea frigorífica para gas R-410A, para combinación de 3 unidades exteriores, sistema aire-aire multi-split con caudal variable de refrigerante, modelo KIT-BM-DOS-3A-3 "MITSUBISHI HEAVY INDUSTRIES", formado por dos juntas, una para la línea de líquido y otra para la línea de gas. (material) | 1.000 | 15712.17 | 15712.17 |
| mo005 | h | Instalador de climatización. (mano de obra) | 9.851 | 117.18 | 1154.34 |
| mo104 | h | Ayudante de instalador de climatización. (mano de obra) | 9.851 | 85.08 | 838.12 |
| % | % | Herramienta menor | 2 % | 2024609.81 | 40492.20 |
|  |  | Costes directos |  |  | 2065102.01 |
