# Compuerta con función bypass, para regulación de caudal

- Propiedad del archivo: CYPE INGENIEROS, S.A.
- Formato: FIEBDC-3/2002
- Ámbito geográfico: Honduras
- Divisa: HNL
- Costes indirectos: 3.00 %
- Gastos generales: 13.00 %
- Beneficio industrial: 6.00 %
- IVA: 15.00 %

## I Instalaciones

### IB Sistemas de climatización

#### IBZ Sistema Airzone

**IBZ025** Ud Compuerta con función bypass, para regulación de caudal.
Compuerta rectangular de sobrepresión, con función bypass, para salida no conducida hacia el retorno y un caudal de 1400 m³/h, cuerpo de aluminio, 400x200 mm, BYRE040020 "AIRZONE", con aislamiento térmico de espuma de caucho, mariposa de aluminio y varilla y contrapeso de acero cincado.
Incluye: Replanteo. Colocación y fijación.
Criterio de medición de proyecto: Número de unidades previstas, según documentación gráfica de Proyecto.
Criterio de medición de obra: Se medirá el número de unidades realmente ejecutadas según especificaciones de Proyecto.

| Código | Ud | Descripción | Rendimiento | Precio | Importe |
|---|---|---|---|---|---|
| mt42air810c | Ud | Compuerta rectangular de sobrepresión, con función bypass, para salida no conducida hacia el retorno y un caudal de 1400 m³/h, cuerpo de aluminio, 400x200 mm, BYRE040020 "AIRZONE", con aislamiento térmico de espuma de caucho, mariposa de aluminio y varilla y contrapeso de acero cincado. (material) | 1.000 | 1805.32 | 1805.32 |
| mo005 | h | Instalador de climatización. (mano de obra) | 0.249 | 118.70 | 29.56 |
| mo104 | h | Ayudante de instalador de climatización. (mano de obra) | 0.199 | 86.19 | 17.15 |
| % | % | Herramienta menor | 2 % | 1852.03 | 37.04 |
|  |  | Costes directos |  |  | 1889.07 |
