# Termo eléctrico

- Propiedad del archivo: CYPE INGENIEROS, S.A.
- Formato: FIEBDC-3/2002
- Ámbito geográfico: Honduras
- Divisa: HNL
- Costes indirectos: 3.00 %
- Gastos generales: 13.00 %
- Beneficio industrial: 6.00 %
- IVA: 15.00 %

## I Instalaciones

### IC Calefacción, refrigeración, climatización y agua caliente

#### ICA Agua caliente

**ICA010** Ud Termo eléctrico.
Termo eléctrico para el servicio de agua caliente, resistencia envainada de esteatita, capacidad 150 l, potencia 2 kW, eficiencia energética clase C, perfil de consumo XL, ajuste de temperatura de 30°C a 80°C, de 440 mm de diámetro y 1329 mm de altura, formado por cuba de acero vitrificado, aislamiento de espuma de poliuretano, ánodo de sacrificio de magnesio con indicador luminoso de su estado, válvula de seguridad y válvula antirretorno, con función de protección antiheladas, con trípode para apoyo de termo eléctrico. Incluso soporte y anclajes de fijación, válvula de seguridad antirretorno, llaves de corte de esfera, latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38ted015y | Ud | Termo eléctrico para el servicio de agua caliente, resistencia envainada de esteatita, capacidad 150 l, potencia 2 kW, eficiencia energética clase C, perfil de consumo XL, ajuste de temperatura de 30°C a 80°C, de 440 mm de diámetro y 1329 mm de altura, formado por cuba de acero vitrificado, aislamiento de espuma de poliuretano, ánodo de sacrificio de magnesio con indicador luminoso de su estado, válvula de seguridad y válvula antirretorno, con función de protección antiheladas. (material) | 1.000 | 15205.85 | 15205.85 |
| mt38ted001a | Ud | Trípode para apoyo de termo eléctrico. (material) | 1.000 | 6851.55 | 6851.55 |
| mt37sve010c | Ud | Válvula de esfera de latón niquelado para roscar de 3/4". (material) | 2.000 | 223.71 | 447.42 |
| mt38www011 | Ud | Material auxiliar para instalaciones de agua caliente (material) | 1.000 | 52.25 | 52.25 |
| mo008 | h | Fontanero. (mano de obra) | 1.059 | 117.18 | 124.09 |
| mo107 | h | Ayudante de fontanero. (mano de obra) | 1.059 | 85.08 | 90.10 |
| % | % | Herramienta menor | 2 % | 22771.26 | 455.43 |
|  |  | Costes directos |  |  | 23226.69 |
