# Punto de transferencia para tanque de combustible líquido

- Propiedad del archivo: CYPE INGENIEROS, S.A.
- Formato: FIEBDC-3/2002
- Ámbito geográfico: Honduras
- Divisa: HNL
- Costes indirectos: 3.00 %
- Gastos generales: 13.00 %
- Beneficio industrial: 6.00 %
- IVA: 15.00 %

## I Instalaciones

### IC Calefacción, refrigeración, climatización y agua caliente

#### ICD Combustible líquido

**ICD105** Ud Punto de transferencia para tanque de combustible líquido.
Punto de transferencia para tanque de combustible líquido, de latón, de 2", colocado mediante unión roscada y alojada en gabinete de poliéster. Totalmente montado, conexionado y probado.
Incluye: Replanteo. Colocación del gabinete. Montaje, colocación y fijación de la boca de carga. Conexionado.
Criterio de medición de proyecto: Número de unidades previstas, según documentación gráfica de Proyecto.
Criterio de medición de obra: Se medirá el número de unidades realmente ejecutadas según especificaciones de Proyecto.

| Código | Ud | Descripción | Rendimiento | Precio | Importe |
|---|---|---|---|---|---|
| mt38dep003a | Ud | Boca de carga, de latón, de 2", para roscar. (material) | 1.000 | 1056.02 | 1056.02 |
| mt43www070 | Ud | Gabinete de poliéster de 480x350x220 mm, con puerta, cerradura de triángulo y lengüetas para candado. (material) | 1.000 | 2021.43 | 2021.43 |
| mo004 | h | Instalador de calefacción. (mano de obra) | 0.240 | 117.18 | 28.12 |
| mo103 | h | Ayudante de instalador de calefacción. (mano de obra) | 0.240 | 85.08 | 20.42 |
| % | % | Herramienta menor | 2 % | 3125.99 | 62.52 |
|  |  | Costes directos |  |  | 3188.51 |
