# Sombrerete de ducto de ventilación para tanque de combustible líquido

- Propiedad del archivo: CYPE INGENIEROS, S.A.
- Formato: FIEBDC-3/2002
- Ámbito geográfico: Honduras
- Divisa: HNL
- Costes indirectos: 3.00 %
- Gastos generales: 13.00 %
- Beneficio industrial: 6.00 %
- IVA: 15.00 %

## I Instalaciones

### IC Calefacción, refrigeración, climatización y agua caliente

#### ICD Combustible líquido

**ICD117** Ud Sombrerete de ducto de ventilación para tanque de combustible líquido.
Sombrerete de ducto de ventilación para tanque de combustible líquido, tipo seta, de 2", colocado mediante unión roscada. Totalmente montado, conexionado y probado.
Incluye: Replanteo. Conexión del sombrerete al ducto de ventilación.
Criterio de medición de proyecto: Número de unidades previstas, según documentación gráfica de Proyecto.
Criterio de medición de obra: Se medirá el número de unidades realmente ejecutadas según especificaciones de Proyecto.

| Código | Ud | Descripción | Rendimiento | Precio | Importe |
|---|---|---|---|---|---|
| mt38dep030d | Ud | Sombrerete tipo seta, de latón, con rejilla cortafuegos, para roscar, de 2". (material) | 1.000 | 278.95 | 278.95 |
| mo004 | h | Instalador de calefacción. (mano de obra) | 0.120 | 117.18 | 14.06 |
| mo103 | h | Ayudante de instalador de calefacción. (mano de obra) | 0.120 | 85.08 | 10.21 |
| % | % | Herramienta menor | 2 % | 303.22 | 6.06 |
|  |  | Costes directos |  |  | 309.28 |
