# Accesorio para tubería de distribución de agua para sistema de calefacción y refrigeración por techo radiante

- Propiedad del archivo: CYPE INGENIEROS, S.A.
- Formato: FIEBDC-3/2002
- Ámbito geográfico: Honduras
- Divisa: HNL
- Costes indirectos: 3.00 %
- Gastos generales: 13.00 %
- Beneficio industrial: 6.00 %
- IVA: 15.00 %

## I Instalaciones

### IC Calefacción, refrigeración, climatización y agua caliente

#### ICE Emisores por agua para calefacción y refrigeración

**ICE024** Ud Accesorio para tubería de distribución de agua para sistema de calefacción y refrigeración por techo radiante.
Te de latón, de 20x9,9x20 mm.
Incluye: Colocación y fijación del accesorio.
Criterio de medición de proyecto: Número de unidades previstas, según documentación gráfica de Proyecto.
Criterio de medición de obra: Se medirá el número de unidades realmente ejecutadas según especificaciones de Proyecto.

| Código | Ud | Descripción | Rendimiento | Precio | Importe |
|---|---|---|---|---|---|
| mt38etu108a | Ud | Te de latón, de 20x9,9x20 mm, sistema de unión Quick and Easy, incluso anillos. (material) | 1.000 | 521.07 | 521.07 |
| mo103 | h | Ayudante de instalador de calefacción. (mano de obra) | 0.012 | 85.08 | 1.02 |
| % | % | Herramienta menor | 2 % | 522.09 | 10.44 |
|  |  | Costes directos |  |  | 532.53 |
