# Caldera a gas, doméstica, de condensación, mural, para calefacción y agua caliente

- Propiedad del archivo: CYPE INGENIEROS, S.A.
- Formato: FIEBDC-3/2002
- Ámbito geográfico: Honduras
- Divisa: HNL
- Costes indirectos: 3.00 %
- Gastos generales: 13.00 %
- Beneficio industrial: 6.00 %
- IVA: 15.00 %

## I Instalaciones

### IC Calefacción, refrigeración, climatización y agua caliente

#### ICG Calderas a gas

**ICG232** Ud Caldera a gas, doméstica, de condensación, mural, para calefacción y agua caliente
Caldera mural de condensación a gas N, para calefacción y agua caliente instantánea con microacumulación, cámara de combustión estanca, potencia nominal 24 kW, potencia de calefacción 25 kW, potencia de agua caliente 25 kW, rendimiento en calefacción 94%, rendimiento en agua caliente 85%, eficiencia energética clase A en calefacción, eficiencia energética clase A en agua caliente, perfil de consumo XL, caudal específico de agua caliente de 13,8 l/min, potencia sonora 50 dBA, dimensiones 710x400x330 mm, peso 35 kg, encendido electrónico y seguridad por ionización, sin llama piloto, con electrónica Bosch Heatronic 4, panel de mandos con display digital con iconos informativos y mensajes de texto, vaso de expansión de 6 litros, kit estándar de desagüe de humos y plantilla de montaje. Totalmente montada, conexionada y probada.
Incluye: Replanteo. Presentación de los elementos. Montaje de la caldera y sus accesorios. Conexionado con las redes de conducción de agua, de gas, de salubridad y eléctrica, y con el ducto de desagüe de los productos de la combustión. Puesta en marcha.
Criterio de medición de proyecto: Número de unidades previstas, según documentación gráfica de Proyecto.
Criterio de medición de obra: Se medirá el número de unidades realmente ejecutadas según especificaciones de Proyecto.

| Código | Ud | Descripción | Rendimiento | Precio | Importe |
|---|---|---|---|---|---|
| mt38cmj013a | Ud | Caldera mural de condensación a gas N, para calefacción y agua caliente instantánea con microacumulación, cámara de combustión estanca, potencia nominal 24 kW, potencia de calefacción 25 kW, potencia de agua caliente 25 kW, rendimiento en calefacción 94%, rendimiento en agua caliente 85%, eficiencia energética clase A en calefacción, eficiencia energética clase A en agua caliente, perfil de consumo XL, caudal específico de agua caliente de 13,8 l/min, potencia sonora 50 dBA, dimensiones 710x400x330 mm, peso 35 kg, encendido electrónico y seguridad por ionización, sin llama piloto, con electrónica Bosch Heatronic 4, panel de mandos con display digital con iconos informativos y mensajes de texto, vaso de expansión de 6 litros, kit estándar de desagüe de humos y plantilla de montaje. (material) | 1.000 | 61872.07 | 61872.07 |
| mt38www012 | Ud | Material auxiliar para instalaciones de calefacción y agua caliente (material) | 1.000 | 75.68 | 75.68 |
| mo004 | h | Instalador de calefacción. (mano de obra) | 3.580 | 117.18 | 419.50 |
| mo103 | h | Ayudante de instalador de calefacción. (mano de obra) | 3.580 | 85.08 | 304.59 |
| % | % | Herramienta menor | 2 % | 62671.84 | 1253.44 |
|  |  | Costes directos |  |  | 63925.28 |
