# Ducto extensible para climatizador evaporativo

- Propiedad del archivo: CYPE INGENIEROS, S.A.
- Formato: FIEBDC-3/2002
- Ámbito geográfico: Honduras
- Divisa: HNL
- Costes indirectos: 3.00 %
- Gastos generales: 13.00 %
- Beneficio industrial: 6.00 %
- IVA: 15.00 %

## I Instalaciones

### IC Calefacción, refrigeración, climatización y agua caliente

#### ICP Bioclimatización

**ICP030** Ud Ducto extensible para climatizador evaporativo.
Ducto de descarga motorizado, para climatizador evaporativo, con tramo extensible hasta 5 m de longitud, formado por difusor cónico de 900 mm de diámetro con tapa, tubo extensible de 610 mm de diámetro, tolva de 660x660 mm, ducto rectangular de 660x660 mm y 750 mm de longitud, motor de 285 W y 17 r.p.m., soporte para el motor, cuerda, carrete, interruptor final de carrera y pulsador para el accionamiento del motor. Incluso accesorios de montaje y elementos de fijación. Totalmente montado.
Incluye: Replanteo. Colocación y fijación.
Criterio de medición de proyecto: Número de unidades previstas, según documentación gráfica de Proyecto.
Criterio de medición de obra: Se medirá el número de unidades realmente ejecutadas según especificaciones de Proyecto.

| Código | Ud | Descripción | Rendimiento | Precio | Importe |
|---|---|---|---|---|---|
| mt42ter055a | Ud | Ducto de descarga motorizado, para climatizador evaporativo, con tramo extensible hasta 5 m de longitud, formado por difusor cónico de 900 mm de diámetro con tapa, tubo extensible de 610 mm de diámetro, tolva de 660x660 mm, ducto rectangular de 660x660 mm y 750 mm de longitud, motor de 285 W y 17 r.p.m., soporte para el motor, cuerda, carrete, interruptor final de carrera y pulsador para el accionamiento del motor. (material) | 1.000 | 47925.72 | 47925.72 |
| mo005 | h | Instalador de climatización. (mano de obra) | 2.941 | 117.18 | 344.63 |
| mo104 | h | Ayudante de instalador de climatización. (mano de obra) | 2.941 | 85.08 | 250.22 |
| % | % | Herramienta menor | 2 % | 48520.57 | 970.41 |
|  |  | Costes directos |  |  | 49490.98 |
