# Ducto de lámina galvanizada

- Propiedad del archivo: CYPE INGENIEROS, S.A.
- Formato: FIEBDC-3/2002
- Ámbito geográfico: Honduras
- Divisa: HNL
- Costes indirectos: 3.00 %
- Gastos generales: 13.00 %
- Beneficio industrial: 6.00 %
- IVA: 15.00 %

## I Instalaciones

### IC Calefacción, refrigeración, climatización y agua caliente

#### ICR Sistemas de conducción de aire

**ICR020** m² Ducto de lámina galvanizada.
Red de ductos de distribución de aire para climatización, constituida por ductos de lámina galvanizada de 1,2 mm de espesor y juntas transversales con brida tipo Metu y sellada con masilla resistente a altas temperaturas. Incluso embocaduras, derivaciones, accesorios de montaje, elementos de fijación y piezas especiales.
Incluye: Replanteo del recorrido de los ductos. Marcado y posterior anclaje de los soportes de los ductos. Montaje y fijación de ductos. Comprobación de su correcto funcionamiento.
Criterio de medición de proyecto: Superficie proyectada, según documentación gráfica de Proyecto, calculada como producto del perímetro por la longitud del tramo, medida entre los ejes de los elementos o de los puntos a conectar, sin descontar las piezas especiales.
Criterio de medición de obra: Se medirá la superficie realmente ejecutada según especificaciones de Proyecto.

| Código | Ud | Descripción | Rendimiento | Precio | Importe |
|---|---|---|---|---|---|
| mt42con115q | Ud | Repercusión, por m², de material auxiliar para fijación a la obra de ductos autoportantes para la distribución de aire en ventilación y climatización. (material) | 1.000 | 70.46 | 70.46 |
| mt42con110q | m² | Lámina galvanizada de 1,2 mm de espesor, y juntas transversales con brida tipo Metu y sellada con masilla resistente a altas temperaturas, para la formación de ductos autoportantes para la distribución de aire en ventilación y climatización. (material) | 1.050 | 469.74 | 493.23 |
| mo013 | h | Colocador de ductos metálicos. (mano de obra) | 0.652 | 123.93 | 80.80 |
| mo084 | h | Ayudante de colocador de ductos de lámina metálica. (mano de obra) | 0.652 | 90.13 | 58.76 |
| % | % | Herramienta menor | 2 % | 703.25 | 14.07 |
|  |  | Costes directos |  |  | 717.32 |
