# Interacumulador de intercambio doble, para producción de agua caliente

- Propiedad del archivo: CYPE INGENIEROS, S.A.
- Formato: FIEBDC-3/2002
- Ámbito geográfico: Honduras
- Divisa: HNL
- Costes indirectos: 3.00 %
- Gastos generales: 13.00 %
- Beneficio industrial: 6.00 %
- IVA: 15.00 %

## I Instalaciones

### IC Calefacción, refrigeración, climatización y agua caliente

#### ICS Sistemas de conducción de agua

**ICS055** Ud Interacumulador de intercambio doble, para producción de agua caliente
Interacumulador para producción de agua caliente, de acero inoxidable, de suelo, con intercambiador de dos serpentines, de 400 l, eficiencia energética clase D, 710 mm de diámetro y 1560 mm de altura, sin necesidad de ánodo para protección contra la corrosión, temperatura máxima de acumulación 85°C, presión máxima de acumulación 6 bar, presión máxima en el circuito primario 6 bar. Incluso válvulas de corte, elementos de montaje y accesorios necesarios para su correcto funcionamiento.
Incluye: Replanteo. Colocación. Conexionado. Comprobación de su correcto funcionamiento.
Criterio de medición de proyecto: Número de unidades previstas, según documentación gráfica de Proyecto.
Criterio de medición de obra: Se medirá el número de unidades realmente ejecutadas según especificaciones de Proyecto.

| Código | Ud | Descripción | Rendimiento | Precio | Importe |
|---|---|---|---|---|---|
| mt38csg015i | Ud | Interacumulador para producción de agua caliente, de acero inoxidable, de suelo, con intercambiador de dos serpentines, de 400 l, eficiencia energética clase D, 710 mm de diámetro y 1560 mm de altura, sin necesidad de ánodo para protección contra la corrosión, temperatura máxima de acumulación 85°C, presión máxima de acumulación 6 bar, presión máxima en el circuito primario 6 bar. (material) | 1.000 | 84326.78 | 84326.78 |
| mt37sve010d | Ud | Válvula de esfera de latón niquelado para roscar de 1". (material) | 6.000 | 372.25 | 2233.50 |
| mt38www011 | Ud | Material auxiliar para instalaciones de agua caliente (material) | 1.000 | 52.25 | 52.25 |
| mo004 | h | Instalador de calefacción. (mano de obra) | 1.659 | 117.18 | 194.40 |
| mo103 | h | Ayudante de instalador de calefacción. (mano de obra) | 1.659 | 85.08 | 141.15 |
| % | % | Herramienta menor | 2 % | 86948.08 | 1738.96 |
|  |  | Costes directos |  |  | 88687.04 |
