# Grupo hidráulico para circuito de calefacción

- Propiedad del archivo: CYPE INGENIEROS, S.A.
- Formato: FIEBDC-3/2002
- Ámbito geográfico: Honduras
- Divisa: HNL
- Costes indirectos: 3.00 %
- Gastos generales: 13.00 %
- Beneficio industrial: 6.00 %
- IVA: 15.00 %

## I Instalaciones

### IC Calefacción, refrigeración, climatización y agua caliente

#### ICS Sistemas de conducción de agua

**ICS110** Ud Grupo hidráulico para circuito de calefacción.
Equipo premontado de impulsión para circuito de mezcla con regulación a punto fijo de la temperatura, DN 25 mm, con bomba de circulación electrónica, válvula mezcladora de 3 vías, con cabezal termostático, termostato de seguridad, llaves de corte de esfera con termómetros en impulsión y en retorno, llaves de corte en impulsión y en retorno, válvula de retención en retorno y carcasa de polietileno expandido de 15 mm de espesor para aislamiento térmico.
Incluye: Replanteo. Colocación de los componentes del grupo. Conexionado y comprobación de su correcto funcionamiento.
Criterio de medición de proyecto: Número de unidades previstas, según documentación gráfica de Proyecto.
Criterio de medición de obra: Se medirá el número de unidades realmente ejecutadas según especificaciones de Proyecto.

| Código | Ud | Descripción | Rendimiento | Precio | Importe |
|---|---|---|---|---|---|
| mt38alb810a | Ud | Equipo premontado de impulsión para circuito de mezcla con regulación a punto fijo de la temperatura, DN 25 mm, con bomba de circulación electrónica, válvula mezcladora de 3 vías, con cabezal termostático, termostato de seguridad, llaves de corte de esfera con termómetros en impulsión y en retorno, llaves de corte en impulsión y en retorno, válvula de retención en retorno y carcasa de polietileno expandido de 15 mm de espesor para aislamiento térmico. (material) | 1.000 | 27296.68 | 27296.68 |
| mo011 | h | Montador. (mano de obra) | 0.237 | 117.18 | 27.77 |
| mo080 | h | Ayudante de montador. (mano de obra) | 0.237 | 85.25 | 20.20 |
| % | % | Herramienta menor | 2 % | 27344.65 | 546.89 |
|  |  | Costes directos |  |  | 27891.54 |
