# Módulo solar fotovoltaico integrado en baranda

- Propiedad del archivo: CYPE INGENIEROS, S.A.
- Formato: FIEBDC-3/2002
- Ámbito geográfico: Honduras
- Divisa: HNL
- Costes indirectos: 3.00 %
- Gastos generales: 13.00 %
- Beneficio industrial: 6.00 %
- IVA: 15.00 %

## I Instalaciones

### IE Eléctricas

#### IEF Solar fotovoltaica

**IEF200** Ud Módulo solar fotovoltaico integrado en baranda.
Módulo solar fotovoltaico de células de silicio monocristalino, potencia máxima (Wp) 222 W, tensión a máxima potencia (Vmp) 23,81 V, intensidad a máxima potencia (Imp) 9,31 A, tensión en circuito abierto (Voc) 28,18 V, intensidad de cortocircuito (Isc) 9,83 A, eficiencia 17,6%, 42 células de 156x156 mm, vidrio exterior templado de 10 mm de espesor, capa adhesiva de butiral de polivinilo (PVB), capa posterior de vidrio templado de 10 mm de espesor, temperatura de trabajo -40°C hasta 85°C, dimensiones 1000x1260x24 mm, resistencia a la carga del viento 245 kg/m², resistencia a la carga de la nieve 551 kg/m², peso 68,69 kg, con caja de conexiones con diodos, cables polarizados de 4 mm² de sección y 900 mm de longitud y conectores MC4. Instalación en baranda. Incluso accesorios de montaje y material de conexionado eléctrico.
Criterio de valoración económica: El precio no incluye la estructura soporte.
Incluye: Montaje, conexionado y comprobación de su correcto funcionamiento.
Criterio de medición de proyecto: Número de unidades previstas, según documentación gráfica de Proyecto.
Criterio de medición de obra: Se medirá el número de unidades realmente ejecutadas según especificaciones de Proyecto.

| Código | Ud | Descripción | Rendimiento | Precio | Importe |
|---|---|---|---|---|---|
| mt35sol200kc | Ud | Módulo solar fotovoltaico de células de silicio monocristalino, para integración en baranda, potencia máxima (Wp) 222 W, tensión a máxima potencia (Vmp) 23,81 V, intensidad a máxima potencia (Imp) 9,31 A, tensión en circuito abierto (Voc) 28,18 V, intensidad de cortocircuito (Isc) 9,83 A, eficiencia 17,6%, 42 células de 156x156 mm, vidrio exterior templado de 10 mm de espesor, capa adhesiva de butiral de polivinilo (PVB), capa posterior de vidrio templado de 10 mm de espesor, temperatura de trabajo -40°C hasta 85°C, dimensiones 1000x1260x24 mm, resistencia a la carga del viento 245 kg/m², resistencia a la carga de la nieve 551 kg/m², peso 68,69 kg, con caja de conexiones con diodos, cables polarizados de 4 mm² de sección y 900 mm de longitud y conectores MC4. (material) | 1.000 | 16072.73 | 16072.73 |
| mo003 | h | Electricista. (mano de obra) | 0.370 | 117.18 | 43.36 |
| mo102 | h | Ayudante de electricista. (mano de obra) | 0.370 | 85.08 | 31.48 |
| % | % | Herramienta menor | 2 % | 16147.57 | 322.95 |
|  |  | Costes directos |  |  | 16470.52 |
