# Módulo fotovoltaico para integración en edificio

- Propiedad del archivo: CYPE INGENIEROS, S.A.
- Formato: FIEBDC-3/2002
- Ámbito geográfico: Honduras
- Divisa: HNL
- Costes indirectos: 3.00 %
- Gastos generales: 13.00 %
- Beneficio industrial: 6.00 %
- IVA: 15.00 %

## I Instalaciones

### IE Eléctricas

#### IEF Solar fotovoltaica

**IEF010** m² Módulo fotovoltaico para integración en edificio.
Módulo solar fotovoltaico de células de silicio monocristalino, para integración arquitectónica en fachada de edificio, potencia máxima (Wp) 100 W, tensión a máxima potencia (Vmp) 18,18 V, intensidad a máxima potencia (Imp) 5,52 A, tensión en circuito abierto (Voc) 22,11 V, intensidad de cortocircuito (Isc) 5,78 A, eficiencia 15,52%, 36 células de 125x125 mm, vidrio exterior templado de 3,2 mm de espesor, capa adhesiva de etilvinilacetato (EVA), capa posterior de vidrio templado de 3,2 mm de espesor, temperatura de trabajo -40°C hasta 85°C, dimensiones 535x1189x7,57 mm, resistencia a la carga del viento 245 kg/m², resistencia a la carga de la nieve 551 kg/m², peso 11,41 kg, con caja de conexiones con diodos, cables polarizados de 4 mm² de sección y 900 mm de longitud y conectores MC4, montaje con ganchos. Incluso accesorios de montaje y material de conexionado eléctrico.
Incluye: Colocación y fijación. Conexionado y comprobación de su correcto funcionamiento.
Criterio de medición de proyecto: Superficie medida según documentación gráfica de Proyecto, sin duplicar esquinas ni encuentros, deduciendo todos los huecos.
Criterio de medición de obra: Se medirá la superficie realmente ejecutada según especificaciones de Proyecto, sin duplicar esquinas ni encuentros, deduciendo todos los huecos.

| Código | Ud | Descripción | Rendimiento | Precio | Importe |
|---|---|---|---|---|---|
| mt35sol320aaaa | Ud | Módulo solar fotovoltaico de células de silicio monocristalino, para integración arquitectónica en fachada de edificio, potencia máxima (Wp) 100 W, tensión a máxima potencia (Vmp) 18,18 V, intensidad a máxima potencia (Imp) 5,52 A, tensión en circuito abierto (Voc) 22,11 V, intensidad de cortocircuito (Isc) 5,78 A, eficiencia 15,52%, 36 células de 125x125 mm, vidrio exterior templado de 3,2 mm de espesor, capa adhesiva de etilvinilacetato (EVA), capa posterior de vidrio templado de 3,2 mm de espesor, temperatura de trabajo -40°C hasta 85°C, dimensiones 535x1189x7,57 mm, resistencia a la carga del viento 245 kg/m², resistencia a la carga de la nieve 551 kg/m², peso 11,41 kg, con caja de conexiones con diodos, cables polarizados de 4 mm² de sección y 900 mm de longitud y conectores MC4. (material) | 1.572 | 1289.50 | 2027.09 |
| mt35azi100a | Ud | Repercusión por m² de accesorios de montaje con ganchos de módulo fotovoltaico de fachada. (material) | 1.000 | 830.86 | 830.86 |
| mt35azi110 | Ud | Repercusión por m² de material eléctrico para conexión de módulo fotovoltaico de fachada. (material) | 1.000 | 1262.91 | 1262.91 |
| mo003 | h | Electricista. (mano de obra) | 0.614 | 118.70 | 72.88 |
| mo102 | h | Ayudante de electricista. (mano de obra) | 0.614 | 86.19 | 52.92 |
| % | % | Herramienta menor | 2 % | 4246.66 | 84.93 |
|  |  | Costes directos |  |  | 4331.59 |
