# Base de toma de corriente empotrada

- Propiedad del archivo: CYPE INGENIEROS, S.A.
- Formato: FIEBDC-3/2002
- Ámbito geográfico: Honduras
- Divisa: HNL
- Costes indirectos: 3.00 %
- Gastos generales: 13.00 %
- Beneficio industrial: 6.00 %
- IVA: 15.00 %

## I Instalaciones

### IE Eléctricas

#### IEM Mecanismos

**IEM060** Ud Base de toma de corriente empotrada.
Base de toma de corriente con contacto de tierra (2P+T), tipo Schuko, gama alta, intensidad asignada 16 A, tensión asignada 250 V, con tapa redonda, de color blanco y marco embellecedor para 1 elemento, de color especial. Instalación empotrada.
Criterio de valoración económica: El precio no incluye la caja para mecanismo empotrado.
Incluye: Montaje, conexionado y comprobación de su correcto funcionamiento.
Criterio de medición de proyecto: Número de unidades previstas, según documentación gráfica de Proyecto.
Criterio de medición de obra: Se medirá el número de unidades realmente ejecutadas según especificaciones de Proyecto.

| Código | Ud | Descripción | Rendimiento | Precio | Importe |
|---|---|---|---|---|---|
| mt33gag510a | Ud | Base de toma de corriente con contacto de tierra (2P+T), tipo Schuko, para empotrar, gama alta, intensidad asignada 16 A, tensión asignada 250 V. (material) | 1.000 | 176.31 | 176.31 |
| mt33gag515a | Ud | Tapa redonda para base de toma de corriente con contacto de tierra (2P+T), tipo Schuko, gama media, de color blanco. (material) | 1.000 | 180.72 | 180.72 |
| mt33gag950c | Ud | Marco embellecedor para 1 elemento, gama alta, de color especial. (material) | 1.000 | 715.20 | 715.20 |
| mo003 | h | Electricista. (mano de obra) | 0.223 | 117.18 | 26.13 |
| % | % | Herramienta menor | 2 % | 1098.36 | 21.97 |
|  |  | Costes directos |  |  | 1120.33 |
