# Zumbador empotrado

- Propiedad del archivo: CYPE INGENIEROS, S.A.
- Formato: FIEBDC-3/2002
- Ámbito geográfico: Honduras
- Divisa: HNL
- Costes indirectos: 3.00 %
- Gastos generales: 13.00 %
- Beneficio industrial: 6.00 %
- IVA: 15.00 %

## I Instalaciones

### IE Eléctricas

#### IEM Mecanismos

**IEM090** Ud Zumbador empotrado.
Zumbador, gama media, tensión de alimentación 230 V, con tapa con rejilla, de color color especial y marco embellecedor para 1 elemento, de color especial. Instalación empotrada.
Criterio de valoración económica: El precio no incluye la caja para mecanismo empotrado.
Incluye: Montaje, conexionado y comprobación de su correcto funcionamiento.
Criterio de medición de proyecto: Número de unidades previstas, según documentación gráfica de Proyecto.
Criterio de medición de obra: Se medirá el número de unidades realmente ejecutadas según especificaciones de Proyecto.

| Código | Ud | Descripción | Rendimiento | Precio | Importe |
|---|---|---|---|---|---|
| mt33gmg840a | Ud | Zumbador para empotrar, gama media, tensión nominal 230 V. (material) | 1.000 | 696.96 | 696.96 |
| mt33gmg845c | Ud | Tapa con rejilla para zumbador, gama media, de color color especial. (material) | 1.000 | 228.96 | 228.96 |
| mt33gmg950c | Ud | Marco embellecedor para 1 elemento, gama media, de color especial. (material) | 1.000 | 160.10 | 160.10 |
| mo003 | h | Electricista. (mano de obra) | 0.223 | 117.18 | 26.13 |
| % | % | Herramienta menor | 2 % | 1112.15 | 22.24 |
|  |  | Costes directos |  |  | 1134.39 |
