# Toma de audio, vídeo, voz y datos, empotrada

- Propiedad del archivo: CYPE INGENIEROS, S.A.
- Formato: FIEBDC-3/2002
- Ámbito geográfico: Honduras
- Divisa: HNL
- Costes indirectos: 3.00 %
- Gastos generales: 13.00 %
- Beneficio industrial: 6.00 %
- IVA: 15.00 %

## I Instalaciones

### IE Eléctricas

#### IEM Mecanismos

**IEM115** Ud Toma de audio, vídeo, voz y datos, empotrada.
Toma simple, RJ-45 categoría 5e U/UTP, gama básica, con tapa, de color blanco y marco embellecedor para 1 elemento, de color blanco. Instalación empotrada.
Criterio de valoración económica: El precio no incluye la caja para mecanismo empotrado.
Incluye: Montaje, conexionado y comprobación de su correcto funcionamiento.
Criterio de medición de proyecto: Número de unidades previstas, según documentación gráfica de Proyecto.
Criterio de medición de obra: Se medirá el número de unidades realmente ejecutadas según especificaciones de Proyecto.

| Código | Ud | Descripción | Rendimiento | Precio | Importe |
|---|---|---|---|---|---|
| mt40gbg700a | Ud | Toma simple, RJ-45 categoría 5e U/UTP, para empotrar, gama básica. (material) | 1.000 | 567.37 | 567.37 |
| mt40gbg705a | Ud | Tapa para toma simple, gama básica, de color blanco. (material) | 1.000 | 309.25 | 309.25 |
| mt33gbg950a | Ud | Marco embellecedor para 1 elemento, gama básica, de color blanco. (material) | 1.000 | 70.05 | 70.05 |
| mo003 | h | Electricista. (mano de obra) | 0.259 | 118.70 | 30.74 |
| % | % | Herramienta menor | 2 % | 977.41 | 19.55 |
|  |  | Costes directos |  |  | 996.96 |
